# INSTMERCAT

- Propietat de l'arxiu: SOFT S.A.
- Format: FIEBDC-3/95
- Programa: Presto 8.2
- Data dels preus: 21/06/2016
- Codi: INSTMERCAT
Import: 154632.37

## 01 INSTAL·LACIÓ CLIMATITZACIÓ
Import: 104218.33

### 011 DESMUNTATGE EQUIPS CLIMATITZACIÓ PER DESMANTELLAMENT
Import: 938.1

**L21EA1C1** Ut Desmuntatge unitat exterior equip climatització
2 Ut × 350.27 = 700.54
Desmuntatge per a substitució de planta de refredament o bomba de calor de 800 kW de potència calorífica màxima, desconnexió de les xarxes de subministrament i evacuació, amb mitjans manuals i mecànics i càrrega sobre camió o contenidor

| Codi | Ut | Descripció | Rendiment | Preu | Import |
|---|---|---|---|---|---|
| A012G000 | h | Oficial 1a calefactor (mà d'obra; 29/05/2017) | 5 | 24.16 | 120.80 |
| A013G000 | h | Ajudant calefactor (mà d'obra; 29/05/2017) | 5 | 20.73 | 103.65 |
| C150G800 | h | Grua autopropulsada de 12 t (maquinària) | 2.5 | 48.98 | 122.45 |
| A%AUX001 | % | Despeses auxiliars sobre la mà d'obra | 1.5 % | 224.45 | 3.37 |
|  |  | Total |  |  | 350.27 |

**L21EG411** Ut Desmuntatge unitat interior climatització
2 Ut × 118.78 = 237.56
Desmuntatge per a substitució d'unitat interior emissora o climatitzador, de 140 kW, com a màxim, muntada superficialment o prèviament desencastada, amb mitjans manuals i mecànics i càrrega sobre camió o contenidor

| Codi | Ut | Descripció | Rendiment | Preu | Import |
|---|---|---|---|---|---|
| A012G000 | h | Oficial 1a calefactor | 1.75 | 24.16 | 42.28 |
| A013G000 | h | Ajudant calefactor | 1.75 | 20.73 | 36.28 |
| C1503000 | h | Camió grua (maquinària) | 0.875 | 44.62 | 39.04 |
| A%AUX001 | % | Despeses auxiliars sobre la mà d'obra | 1.5 % | 78.56 | 1.18 |
|  |  | Total |  |  | 118.78 |

### 012 DESMUNTATGE EQUIPS CLIMATITZACIÓ PER REUBICACIÓ
Import: 448.56

**K21QU220** Ut Desmuntatge per reubicació equips climatització
3 Ut × 149.52 = 448.56
Desmuntatge d'element d'equipament fix o mòbil, de 2000 kg de pes, com a màxim i a una alçària de 25 m, com a màxim, amb mitjans manuals i mecànics i aplec de materials per a la seva reutilització, sense incloure embalatges

| Codi | Ut | Descripció | Rendiment | Preu | Import |
|---|---|---|---|---|---|
| A0140000 | h | Manobre (mà d'obra; 29/05/2017) | 2 | 19.52 | 39.04 |
| C150GU00 | h | Grua autopropulsada de 60 t (maquinària) | 1 | 109.89 | 109.89 |
| A%AUX001 | % | Despeses auxiliars sobre la mà d'obra | 1.5 % | 39.04 | 0.59 |
|  |  | Total |  |  | 149.52 |

### 013 DESMUNTATGE CONDUCTES I DIFUSORS
Import: 5029.08

**L21EU016** m Desmuntatge conductes climatització
476 m × 9.12 = 4341.12
Desmuntatge per a substitució de conducte circular metàl·lic, diàmetre superior a 300 mm i fins a 800 mm, muntat sobre suports, amb mitjans manuals i càrrega manual sobre camió o contenidor

| Codi | Ut | Descripció | Rendiment | Preu | Import |
|---|---|---|---|---|---|
| A012G000 | h | Oficial 1a calefactor | 0.2 | 24.16 | 4.83 |
| A013G000 | h | Ajudant calefactor | 0.2 | 20.73 | 4.15 |
| A%AUX001 | % | Despeses auxiliars sobre la mà d'obra | 1.5 % | 8.98 | 0.13 |
|  |  | Total |  |  | 9.12 |

**L21EUK16** Ut Desmuntatge Difusors
91 Ut × 7.56 = 687.96
Desmuntatge per a substitució de difusor d'aire circular o quadrat, amb plenum de connexió i suport, suspès i connectat a la xarxa de distribució d'aire amb conducte circular de material compost, amb mitjans manuals i càrrega manual sobre camió o contenidor

| Codi | Ut | Descripció | Rendiment | Preu | Import |
|---|---|---|---|---|---|
| A012G000 | h | Oficial 1a calefactor | 0.166 | 24.16 | 4.01 |
| A013G000 | h | Ajudant calefactor | 0.166 | 20.73 | 3.44 |
| A%AUX001 | % | Despeses auxiliars sobre la mà d'obra | 1.5 % | 7.45 | 0.11 |
|  |  | Total |  |  | 7.56 |

### 014 REUBICACIÓ EQUIPS CLIMATITZACIÓ
Import: 2050.35

**KEFE7FE71** Ut Muntatge equips climatització reubicats
3 Ut × 683.45 = 2050.35
Reubicació i posada en servei d'equip de climatització Roof top SPACE IPF 0240V R410A MRC11 de CIATESA existent

| Codi | Ut | Descripció | Rendiment | Preu | Import |
|---|---|---|---|---|---|
| A012G000 | h | Oficial 1a calefactor | 15 | 24.16 | 362.40 |
| A013G000 | h | Ajudant calefactor | 15 | 20.73 | 310.95 |
| A%AUX001 | % | Despeses auxiliars sobre la mà d'obra | 1.5 % | 673.35 | 10.10 |
|  |  | Total |  |  | 683.45 |

### 015 MUNTATGE CONDUCTES CLIMATITZACIÓ
Import: 44343.16

**EE42QN46** m Conducte diàmetre 800 mm
225 m × 100.45 = 22601.25
Conducte helicoïdal circular de planxa d'acer galvanitzat de 800 mm de diàmetre (s/UNE-EN 1506), de gruix 1 mm, unió amb brida extensible cargolada, muntat superficialment

| Codi | Ut | Descripció | Rendiment | Preu | Import |
|---|---|---|---|---|---|
| A012G000 | h | Oficial 1a calefactor | 1.4 | 24.16 | 33.82 |
| A013G000 | h | Ajudant calefactor | 1.4 | 20.73 | 29.02 |
| BE42QN42 | m | Conducte helicoïdal circular de planxa d'acer galvanitzat 800 mm (material; 03/11/2016) | 1.02 | 30.82 | 31.44 |
| BEW4H000 | Ut | Suport estàndard per a conducte circular de 800 mm de diàmetre (material; 03/11/2016) | 0.33 | 15.85 | 5.23 |
| A%AUX001 | % | Despeses auxiliars sobre la mà d'obra | 1.5 % | 62.84 | 0.94 |
|  |  | Total |  |  | 100.45 |

**EE42QM46** m Conducte diàmetre 750 mm
24 m × 108.93 = 2614.32
Conducte helicoïdal circular de planxa d'acer galvanitzat de 750 mm de diàmetre (s/UNE-EN 1506), de gruix 1 mm, unió amb brida extensible cargolada, muntat superficialment

| Codi | Ut | Descripció | Rendiment | Preu |
|---|---|---|---|---|
| A012G000 | h | Oficial 1a calefactor | 1.4 | 24.16 |
| A013G000 | h | Ajudant calefactor | 1.4 | 20.73 |
| BE42QM42 | m | Conducte helicoïdal circular de planxa d'acer galvanitzat 750 mm (material; 03/11/2016) | 1.02 | 27.79 |
| BEW4G001 | Ut | Suport estàndard per a conducte circular de 750 mm de diàmetre (material; 03/11/2016) | 0.33 | 13.36 |
| A%AUX001 | % | Despeses auxiliars sobre la mà d'obra | 1.5 % |  |

**EE42QL46** m Conducte diàmetre 700 mm
28 m × 92.76 = 2597.28
Conducte helicoïdal circular de planxa d'acer galvanitzat de 700 mm de diàmetre (s/UNE-EN 1506), de gruix 1 mm, unió amb brida extensible cargolada, muntat superficialment

| Codi | Ut | Descripció | Rendiment | Preu | Import |
|---|---|---|---|---|---|
| A012G000 | h | Oficial 1a calefactor | 1.4 | 24.16 | 33.82 |
| A013G000 | h | Ajudant calefactor | 1.4 | 20.73 | 29.02 |
| BE42QL42 | m | Conducte helicoïdal circular de planxa d'acer galvanitzat 700 mm (material; 03/11/2016) | 1.02 | 24.76 | 25.26 |
| BEW4F002 | Ut | Suport estàndard per a conducte circular de 700 mm de diàmetre (material; 03/11/2016) | 0.33 | 11.27 | 3.72 |
| A%AUX001 | % | Despeses auxiliars sobre la mà d'obra | 1.5 % | 62.84 | 0.94 |
|  |  | Total |  |  | 92.76 |

**EE42QK46** m Conducte diàmetre 650 mm
34 m × 76.75 = 2609.50
Conducte helicoïdal circular de planxa d'acer galvanitzat de 650 mm de diàmetre (s/UNE-EN 1506), de gruix 1 mm, unió amb brida extensible cargolada, muntat superficialment

| Codi | Ut | Descripció | Rendiment | Preu |
|---|---|---|---|---|
| A012G000 | h | Oficial 1a calefactor | 0.85 | 24.16 |
| A013G000 | h | Ajudant calefactor | 0.85 | 20.73 |
| BE42QK42 | m | Conducte helicoïdal circular de planxa d'acer galvanitzat 650 mm (material; 03/11/2016) | 1.02 | 23.16 |
| BEW4F001 | Ut | Suport estàndard per a conducte circular de 650 mm de diàmetre (material; 02/11/2016) | 0.33 | 10.74 |
| A%AUX001 | % | Despeses auxiliars sobre la mà d'obra | 1.5 % |  |

**EE42QJ46** m Conducte diàmetre 600 mm
28 m × 42.05 = 1177.40
Conducte helicoïdal circular de planxa d'acer galvanitzat de 600 mm de diàmetre (s/UNE-EN 1506), de gruix 1 mm, unió amb brida extensible cargolada, muntat superficialment

| Codi | Ut | Descripció | Rendiment | Preu | Import |
|---|---|---|---|---|---|
| A012G000 | h | Oficial 1a calefactor | 0.85 | 24.16 | 20.54 |
| A013G000 | h | Ajudant calefactor | 0.85 | 20.73 | 17.62 |
| BE42QJ42 | m | Conducte helicoïdal circular de planxa d'acer galvanitzat 600 mm (material; 04/07/2016) | 1.02 | 0 | 0.00 |
| BEW4E001 | Ut | Suport estàndard per a conducte circular de 600 mm de diàmetre (material; 02/11/2016) | 0.33 | 10.06 | 3.32 |
| A%AUX001 | % | Despeses auxiliars sobre la mà d'obra | 1.5 % | 38.16 | 0.57 |
|  |  | Total |  |  | 42.05 |

**EE42QH46** m Conducte diàmetre 550 mm
42 m × 61.42 = 2579.64
Conducte helicoïdal circular de planxa d'acer galvanitzat de 550 mm de diàmetre (s/UNE-EN 1506), de gruix 1 mm, unió amb brida extensible cargolada, muntat superficialment

| Codi | Ut | Descripció | Rendiment | Preu | Import |
|---|---|---|---|---|---|
| A012G000 | h | Oficial 1a calefactor | 0.85 | 24.16 | 20.54 |
| A013G000 | h | Ajudant calefactor | 0.85 | 20.73 | 17.62 |
| BE42QH42 | m | Conducte helicoïdal circular de planxa d'acer galvanitzat 550 mm (material; 03/11/2016) | 1.02 | 19.24 | 19.62 |
| BEW4D001 | Ut | Suport estàndard per a conducte circular de 550 mm de diàmetre (material; 02/11/2016) | 0.33 | 9.31 | 3.07 |
| A%AUX001 | % | Despeses auxiliars sobre la mà d'obra | 1.5 % | 38.16 | 0.57 |
|  |  | Total |  |  | 61.42 |

**EE42QG46** m Conducte diàmetre 500 mm
25 m × 67.59 = 1689.75
Conducte helicoïdal circular de planxa d'acer galvanitzat de 500 mm de diàmetre (s/UNE-EN 1506), de gruix 1 mm, unió amb brida extensible cargolada, muntat superficialment

| Codi | Ut | Descripció | Rendiment | Preu |
|---|---|---|---|---|
| A012G000 | h | Oficial 1a calefactor | 0.85 | 24.16 |
| A013G000 | h | Ajudant calefactor | 0.85 | 20.73 |
| BE42QG42 | m | Conducte helicoïdal circular de planxa d'acer galvanitzat 500 mm (material; 02/11/2016) | 1.02 | 20.94 |
| BEW4D000 | Ut | Suport estàndard per a conducte circular de 500 mm de diàmetre (material; 02/11/2016) | 0.33 | 8.73 |
| A%AUX001 | % | Despeses auxiliars sobre la mà d'obra | 1.5 % |  |

**EE42QF46** m Conducte diàmetre 450 mm
56 m × 64.68 = 3622.08
Conducte helicoïdal circular de planxa d'acer galvanitzat de 450 mm de diàmetre (s/UNE-EN 1506), de gruix 1 mm, unió amb brida extensible cargolada, muntat superficialment

| Codi | Ut | Descripció | Rendiment | Preu |
|---|---|---|---|---|
| A012G000 | h | Oficial 1a calefactor | 0.85 | 24.16 |
| A013G000 | h | Ajudant calefactor | 0.85 | 20.73 |
| BE42QF42 | m | Conducte helicoïdal circular de planxa d'acer galvanitzat 450 mm (material; 03/11/2016) | 1.02 | 16.97 |
| BEW4C000 | Ut | Suport estàndard per a conducte circular de 450 mm de diàmetre (material; 03/11/2016) | 0.33 | 7.3 |
| A%AUX001 | % | Despeses auxiliars sobre la mà d'obra | 1.5 % |  |

**EE42QB46** m Conducte diàmetre 400 mm
14 m × 62.06 = 868.84
Conducte helicoïdal circular de planxa d'acer galvanitzat de 400 mm de diàmetre (s/UNE-EN 1506), de gruix 1 mm, unió amb brida extensible cargolada, muntat superficialment

| Codi | Ut | Descripció | Rendiment | Preu |
|---|---|---|---|---|
| A012G000 | h | Oficial 1a calefactor | 0.85 | 24.16 |
| A013G000 | h | Ajudant calefactor | 0.85 | 20.73 |
| BE42QB42 | m | Conducte helicoïdal circular de planxa d'acer galvanitzat 400 mm (material; 03/11/2016) | 1.02 | 15.32 |
| BEW4B000 | m | Suport estàndard per a conducte circular de 400 mm de diàmetre (material; 03/11/2016) | 0.33 | 6.67 |
| A%AUX001 | % | Despeses auxiliars sobre la mà d'obra | 1.5 % |  |

**EE42QE46** m Conducte diàmetre 350 mm
110 m × 36.21 = 3983.10
Conducte helicoïdal circular de planxa d'acer galvanitzat de 350 mm de diàmetre (s/UNE-EN 1506), de gruix 1 mm, unió amb brida extensible cargolada, muntat superficialment

| Codi | Ut | Descripció | Rendiment | Preu | Import |
|---|---|---|---|---|---|
| A012G000 | h | Oficial 1a calefactor | 0.6 | 24.16 | 14.50 |
| A013G000 | h | Ajudant calefactor | 0.6 | 20.73 | 12.44 |
| BE42QE42 | m | Conducte helicoïdal circular de planxa d'acer galvanitzat 350 mm (material; 03/11/2016) | 1.02 | 6.8 | 6.94 |
| BEW4A001 | Ut | Suport estàndard per a conducte circular de 350 mm de diàmetre (material; 03/11/2016) | 0.33 | 5.86 | 1.93 |
| A%AUX001 | % | Despeses auxiliars sobre la mà d'obra | 1.5 % | 26.94 | 0.40 |
|  |  | Total |  |  | 36.21 |

### 016 MUNTATGE DIFUSORS
Import: 13623

**EEK91407** Ut Col·locació difusors existents
73 Ut × 18.22 = 1330.06
Difusor circular d'alumini anoditzat platejat, existent col·locat i fixat al pont de muntatge

| Codi | Ut | Descripció | Rendiment | Preu | Import |
|---|---|---|---|---|---|
| A012G000 | h | Oficial 1a calefactor | 0.4 | 24.16 | 9.66 |
| A013G000 | h | Ajudant calefactor | 0.4 | 20.73 | 8.29 |
| BEK91400 | Ut | Difusor circular d'alumini anoditzat platejat existent (material; 04/07/2016) | 1 | 0 | 0.00 |
| A%AUX001 | % | Despeses auxiliars sobre la mà d'obra | 1.5 % | 17.95 | 0.27 |
|  |  | Total |  |  | 18.22 |

**EEK11KAB** Ut Col·locació reixes retorn
12 Ut × 213.26 = 2559.12
Reixeta de retorn regulable - desmuntable, d'aletes fixes horitzontals, d'alumini anoditzat platejat, de 600x300 mm, d'aletes separades 20 mm, de secció corba 45 °, totes en el mateix sentit i fixada al bastiment. Inclou filtre tipus F7 segons norma UNE-EN 779 a reixa

| Codi | Ut | Descripció | Rendiment | Preu | Import |
|---|---|---|---|---|---|
| A012G000 | h | Oficial 1a calefactor | 0.35 | 24.16 | 8.46 |
| A013G000 | h | Ajudant calefactor | 0.35 | 20.73 | 7.26 |
| BEK71KK1 | Ut | Reixeta de retorn regulable - desmuntable, d'aletes fixes horitzontals, d'alumini anoditzat platejat, de 600x300 mm, d'aletes separades 20 mm, de secció corba 45 °, totes en el mateix sentit per fixar al bastiment. Inclou filtre tipus F7 segons norma UNE-EN 779. (material; 01/06/2017) | 1 | 197.3 | 197.30 |
| A%AUX001 | % | Despeses auxiliars sobre la mà d'obra | 1.5 % | 15.72 | 0.24 |
|  |  | Total |  |  | 213.26 |

| Amidament | Uts. | Parcial |
|---|---|---|
| Equip 1 | 2 | 2.00 |
| Equip 2 | 2 | 2.00 |
| Equip 3 | 2 | 2.00 |
| Equip 4 | 2 | 2.00 |
| Equip 5 | 2 | 2.00 |
| Equip 6 | 2 | 2.00 |
| Total |  | 12 |

**EEKQ4281** Ut Comporta de regulació de cabal
73 Ut × 133.34 = 9733.82
Comporta reguladora de cabal circular d'acer galvanitzat de 350 mm de diàmetre, autoregulable mecànicament, col·locada

| Codi | Ut | Descripció | Rendiment | Preu | Import |
|---|---|---|---|---|---|
| A012G000 | h | Oficial 1a calefactor | 0.6 | 24.16 | 14.50 |
| A013G000 | h | Ajudant calefactor | 0.6 | 20.73 | 12.44 |
| BEKQ42T1 | Ut | Regulador de cabal circular d'acer galvanitzat diàmetre 350 mm (material; 29/05/2017) | 1 | 106 | 106.00 |
| A%AUX001 | % | Despeses auxiliars sobre la mà d'obra | 1.5 % | 26.94 | 0.40 |
|  |  | Total |  |  | 133.34 |

| Amidament | Uts. | Parcial |
|---|---|---|
| Xarxa Equip 1 | 13 | 13.00 |
| Xarxa Equip 2 | 12 | 12.00 |
| Xarxa Equip 3 | 11 | 11.00 |
| Xarxa Equip 4 | 12 | 12.00 |
| Xarxa Equip 5 | 12 | 12.00 |
| Xarxa Equip 6 | 13 | 13.00 |
| Total |  | 73 |

### 017 SONDES AMBIENT
Import: 3714.93

**KEV21A00** Ut Instal·lació sondes ambient
6 Ut × 591.48 = 3548.88
Sonda de temperatura ambient, amb accessoris de muntatge, muntada i connectada

| Codi | Ut | Descripció | Rendiment | Preu | Import |
|---|---|---|---|---|---|
| A012M000 | h | Oficial 1a muntador (mà d'obra; 29/05/2017) | 4.6 | 24.16 | 111.14 |
| A013M000 | h | Ajudant muntador (mà d'obra; 29/05/2017) | 4.6 | 20.76 | 95.50 |
| BEV21A00 | u | Sonda de temperatura ambient, amb accessoris de muntatge (material; 23/09/2016) | 2 | 104.55 | 209.10 |
| 2045900 | u | Targeta Serial RS485 FIELDBUS (material; 23/09/2016) | 1 | 98.08 | 98.08 |
| SAT024 | h | Desplaçament (23/09/2016) | 1 | 74.56 | 74.56 |
| A%AUX001 | % | Despeses auxiliars sobre la mà d'obra | 1.5 % | 206.64 | 3.10 |
|  |  | Total |  |  | 591.48 |

| Amidament | Parcial |
|---|---|
| E |  |
| Total | 6 |

**EG32B126** m Cablejat sondes
205 m × 0.81 = 166.05
Cable amb conductor de coure 450/750 V de tensió assignada, amb designació H07Z-K (AS), unipolar, de secció 1 x 1,5 mm2, amb aïllament poliolefines, amb baixa emissió fums, col·locat en canal

| Codi | Ut | Descripció | Rendiment | Preu | Import |
|---|---|---|---|---|---|
| A012M000 | h | Oficial 1a muntador | 0.012 | 24.16 | 0.29 |
| A013M000 | h | Ajudant muntador | 0.012 | 20.76 | 0.25 |
| BG32B120 | m | Cable conductor de coure (material; 23/09/2016) | 1.02 | 0.25 | 0.26 |
| A%AUX001 | % | Despeses auxiliars sobre la mà d'obra | 1.5 % | 0.54 | 0.01 |
|  |  | Total |  |  | 0.81 |

| Amidament | Uts. | Parcial |
|---|---|---|
| Equip 1 | 25 | 25.00 |
| Equip 2 | 15 | 15.00 |
| Equip 3 | 50 | 50.00 |
| Equip 4 | 20 | 20.00 |
| Equip 5 | 20 | 20.00 |
| Equip 6 | 75 | 75.00 |
| Total |  | 205 |

### 018 VARIADORS DE FREQUÈNCIA (22/09/2016)
Import: 24065.22

**SAT011** Ut Col·locació variadors frequència en màquines existents (22/09/2016)
6 Ut × 4010.87 = 24065.22
Instal·lació d'un sistema de variadors de frequència a sis màquines existents que no en dispossen. Inclou l'equip variador de frequència de potència 5,5 kW i de 4 kW, caixa per ubicar el variador material de muntatge necessari i ma d'obra. Inclou parts proporcionalsper a connexió dels variadors amb màquina de clima corresponent.

### 019 INSTAL·LACIÓ ELÈCTRICA
Import: 5811.24

**EG312692** Cable amb conductor de coure de 0,6/1 kV de tensió assignada
200 × 19.63 = 3926.00
Cable amb conductor de coure de 0,6/1 kV de tensió assignada, amb designació RZ1-K (AS), pentapolar, de secció 5 x 35 mm2, amb coberta del cable de poliolefines amb baixa emissió fums, col·locat superficialment

| Codi | Ut | Descripció | Rendiment | Preu | Import |
|---|---|---|---|---|---|
| A012H000 | h | Oficial 1a electricista (mà d'obra; 29/05/2017) | 0.065 | 24.16 | 1.57 |
| A013H000 | h | Ajudant electricista (mà d'obra; 29/05/2017) | 0.065 | 20.73 | 1.35 |
| BG312690 | m | Cable amb conductor de coure de 0,6/1 kV de 5x35 mm2 (material; 02/11/2016) | 1.02 | 16.34 | 16.67 |
| A%AUX001 | % | Despeses auxiliars sobre la mà d'obra | 1.5 % | 2.92 | 0.04 |
|  |  | Total |  |  | 19.63 |

| Amidament | Uts. | Llarg | Parcial |
|---|---|---|---|
| Equip 1 | 1 | 75 | 75.00 |
| Equip 2 | 1 | 65 | 65.00 |
| Equip 4 | 1 | 45 | 45.00 |
| Equip 6 | 1 | 15 | 15.00 |
| Total |  |  | 200 |

**EG4242JL** Interruptor diferencial de la classe AC, gamma terciari, de 80 A
4 × 293.35 = 1173.40
Interruptor diferencial de la classe AC, marca SCHNEIDER o similar, gamma terciari, de 80 A d'intensitat nominal, tetrapolar (4P), de sensibilitat 0,03 A, de desconnexió fix instantani, amb botó de test incorporat i indicador mecànic de defecte, construït segons les especificacions de la norma UNE-EN 61008-1, de 4 mòduls DIN de 18 mm d'amplària, muntat en perfil DIN

| Codi | Ut | Descripció | Rendiment | Preu | Import |
|---|---|---|---|---|---|
| A012H000 | h | Oficial 1a electricista | 0.6 | 24.16 | 14.50 |
| A013H000 | h | Ajudant electricista | 0.2 | 20.73 | 4.15 |
| BG4242JL | Ut | Interruptor diferencial de la classe AC, gamma terciari, de 80 A (material; 03/11/2016) | 1 | 274.04 | 274.04 |
| BGW42000 | Ut | Part proporcional d'accessoris per a interruptors diferencials (material; 02/11/2016) | 1 | 0.38 | 0.38 |
| A%AUX001 | % | Despeses auxiliars sobre la mà d'obra | 1.5 % | 18.65 | 0.28 |
|  |  | Total |  |  | 293.35 |

| Amidament | Uts. | Parcial |
|---|---|---|
| Equip 1 | 1 | 1.00 |
| Equip 2 | 1 | 1.00 |
| Equip 4 | 1 | 1.00 |
| Equip 6 | 1 | 1.00 |
| Total |  | 4 |

**EG414GKL** Interruptor automàtic magnetotèrmic de 80 A d'intensitat nominal
4 × 177.96 = 711.84
Interruptor automàtic magnetotèrmic de 80 A d'intensitat nominal, marca SCHNEIDER o similar, tipus PIA corba B, tetrapolar (4P), de 15000 A de poder de tall segons UNE-EN 60898 i de 15 kA de poder de tall segons UNE-EN 60947-2, de 6 mòduls DIN de 18 mm d'amplària, muntat en perfil DIN

| Codi | Ut | Descripció | Rendiment | Preu | Import |
|---|---|---|---|---|---|
| A012H000 | h | Oficial 1a electricista | 0.33 | 24.16 | 7.97 |
| A013H000 | h | Ajudant electricista | 0.2 | 20.73 | 4.15 |
| BG414GKL | Ut | Interruptor automàtic magnetotèrmic de 80 A d'intensitat nominal, marca SCHNEIDER o similar, tipus PIA corba B, tetrapolar (4P), de 15000 A de poder de tall segons UNE-EN 60898 i de 15 kA de poder de tall segons UNE-EN 60947-2, de 6 mòduls DIN de 18 mm d'amplària, per a muntar en perfil DIN (material; 03/11/2016) | 1 | 165.24 | 165.24 |
| BGW41000 | Ut | Part proporcional d'accessoris per a interruptors magnetotèrmics (material; 02/11/2016) | 1 | 0.42 | 0.42 |
| A%AUX001 | % | Despeses auxiliars sobre la mà d'obra | 1.5 % | 12.12 | 0.18 |
|  |  | Total |  |  | 177.96 |

| Amidament | Uts. | Parcial |
|---|---|---|
| Equip 1 | 1 | 1.00 |
| Equip 2 | 1 | 1.00 |
| Equip 4 | 1 | 1.00 |
| Equip 6 | 1 | 1.00 |
| Total |  | 4 |

### 020 AÏLLAMENT CONDUCTES
Import: 4194.69

**EE611052** m2 Aïllament tèrmic conductes exteriors
25.11 m2 × 7.16 = 179.79
Aïllament tèrmic de conductes amb feltre de llana mineral de vidre (MW) per a aïllaments, segons UNE-EN 13162, de gruix 55 mm, amb una conductivitat tèrmica <= 0,042 W/mK, resistència tèrmica >= 1,31 m2.K/W, amb paper kraft-alumini, muntat exteriorment

| Codi | Ut | Descripció | Rendiment | Preu | Import |
|---|---|---|---|---|---|
| A012G000 | h | Oficial 1a calefactor | 0.12 | 24.16 | 2.90 |
| A013G000 | h | Ajudant calefactor | 0.12 | 20.73 | 2.49 |
| B7C40N40 | m2 | Feltre llana mineral de vidre (MW) per a aïllaments, gruix 55 mm (material; 29/05/2017) | 1.66 | 1.02 | 1.69 |
| A%AUX001 | % | Despeses auxiliars sobre la mà d'obra | 1.5 % | 5.39 | 0.08 |
|  |  | Total |  |  | 7.16 |

| Amidament | Uts. | Llarg | Ample | Parcial |
|---|---|---|---|---|
| Xarxa equip 1 | 2 | 0.75 | 2.51 | 3.77 |
| Xarxa equip 2 | 2 | 1 | 2.51 | 5.02 |
| Xarxa equip 3 | 2 | 0.5 | 2.51 | 2.51 |
| Xarxa equip 4 | 2 | 0.5 | 2.51 | 2.51 |
| Xarxa equip 5 | 2 | 1.5 | 2.51 | 7.53 |
| Xarxa equip 6 | 2 | 0.75 | 2.51 | 3.77 |
| Total |  |  |  | 25.11 |

**EE611002** m2 Aïllament tèrmic conductes interiors
589.56 m2 × 6.81 = 4014.90
Aïllament tèrmic de conductes amb feltre de llana mineral de vidre per a aïllaments (MW), segons UNE-EN 13162, de gruix 30 mm, amb una conductivitat tèrmica <= 0,036 W/mK, resistència tèrmica >= 0,83333 m2.K/W, amb paper kraft-alumini, muntat exteriorment

| Codi | Ut | Descripció | Rendiment | Preu | Import |
|---|---|---|---|---|---|
| A012G000 | h | Oficial 1a calefactor | 0.12 | 24.16 | 2.90 |
| A013G000 | h | Ajudant calefactor | 0.12 | 20.73 | 2.49 |
| B7C42T40 | m2 | Feltre de llana mineral de vidre per a aïllaments (MW), segons UNE-EN 13162, de gruix 30 mm, amb una conductivitat tèrmica <= 0,036 W/mK, resistència tèrmica >= 0,83333 m2.K/W, amb paper kraft-alumini (material; 29/05/2017) | 1.02 | 1.31 | 1.34 |
| A%AUX001 | % | Despeses auxiliars sobre la mà d'obra | 1.5 % | 5.39 | 0.08 |
|  |  | Total |  |  | 6.81 |

## 02 INSTAL·LACIÓ ENLLUMENAT
Import: 9561.86

### 021 DESMUNTATGE INSTAL·LACIÓ ENLLUMENAT EXISTENT
Import: 1292.25

**L21H101A** Ut Desmuntatge focus
22 Ut × 4.56 = 100.32
Desmuntatge de llumenera superficial (focus), amb mitjans manuals, aplec de materials per a la seva reutilització i càrrega de runes sobre camió o contenidor

| Codi | Ut | Descripció | Rendiment | Preu | Import |
|---|---|---|---|---|---|
| A012H000 | h | Oficial 1a electricista | 0.1 | 24.16 | 2.42 |
| A013H000 | h | Ajudant electricista | 0.1 | 20.73 | 2.07 |
| A%AUX001 | % | Despeses auxiliars sobre la mà d'obra | 1.5 % | 4.49 | 0.07 |
|  |  | Total |  |  | 4.56 |

**L21H101A1** Ut Desmuntatge llums emergència
29 Ut × 4.56 = 132.24
Desmuntatge de llumenera superficial (llum emergència), amb mitjans manuals, aplec de materials per a la seva reutilització i càrrega de runes sobre camió o contenidor

| Codi | Ut | Descripció | Rendiment | Preu | Import |
|---|---|---|---|---|---|
| A012H000 | h | Oficial 1a electricista | 0.1 | 24.16 | 2.42 |
| A013H000 | h | Ajudant electricista | 0.1 | 20.73 | 2.07 |
| A%AUX001 | % | Despeses auxiliars sobre la mà d'obra | 1.5 % | 4.49 | 0.07 |
|  |  | Total |  |  | 4.56 |

**L21HUL10** Ut Desmuntatge pantalles fluorescents
30 Ut × 4.56 = 136.80
Desmuntatge per a substitució de llumenera decorativa interior, equipada amb làmpades incandescents fluorescents o halògenes, muntada superficialment sobre paraments verticals o horitzontals, a una alçària de 3 m com a màxim, amb mitjans manuals i càrrega manual de runa sobre camió o contenidor

| Codi | Ut | Descripció | Rendiment | Preu | Import |
|---|---|---|---|---|---|
| A012H000 | h | Oficial 1a electricista | 0.1 | 24.16 | 2.42 |
| A013H000 | h | Ajudant electricista | 0.1 | 20.73 | 2.07 |
| A%AUX001 | % | Despeses auxiliars sobre la mà d'obra | 1.5 % | 4.49 | 0.07 |
|  |  | Total |  |  | 4.56 |

**K21HU010** Ut Desmuntatge suports enllumenat
51 Ut × 11.39 = 580.89
Desmuntatge de braç mural amb els accessoris i elements de subjecció, amb mitjans manuals, aplec de materials per a la seva reutilització i càrrega de runa sobre camió o contenidor

| Codi | Ut | Descripció | Rendiment | Preu | Import |
|---|---|---|---|---|---|
| A012H000 | h | Oficial 1a electricista | 0.25 | 24.16 | 6.04 |
| A013H000 | h | Ajudant electricista | 0.25 | 20.73 | 5.18 |
| A%AUX001 | % | Despeses auxiliars sobre la mà d'obra | 1.5 % | 11.22 | 0.17 |
|  |  | Total |  |  | 11.39 |

**K21G2010** m Arrencada cablejat instal·lació enllumenat
380 m × 0.9 = 342.00
Arrencada puntual de tubs i accessoris d'instal·lació elèctrica de l'enllumenat existent, amb mitjans manuals i càrrega manual sobre camió o contenidor

| Codi | Ut | Descripció | Rendiment | Preu | Import |
|---|---|---|---|---|---|
| A012H000 | h | Oficial 1a electricista | 0.02 | 24.16 | 0.48 |
| A013H000 | h | Ajudant electricista | 0.02 | 20.73 | 0.41 |
| A%AUX001 | % | Despeses auxiliars sobre la mà d'obra | 1.5 % | 0.89 | 0.01 |
|  |  | Total |  |  | 0.9 |

### 022 MUNTATGE NOVA INSTAL·LACIÓ ENLLUMENAT
Import: 8269.61

**EHB17567EDAW** Ut Campana industrial LED
38 Ut × 144.97 = 5508.86
Muntatge campana industrial d'alumini, marca GREEN ICE o similar, amb una làmpada LED de 120 W i 230 V de tensió d'alimentació amb una temperatura de color de 6500 K i 8.400 lumens, amb unes dimensions de 510 mm de diàmetre i 420 mm d'alçada, amb un grau de protecció IP 44, difusor a 120º, equip electrònic i muntada superficialment a canal

| Codi | Ut | Descripció | Rendiment | Preu | Import |
|---|---|---|---|---|---|
| A012H000 | h | Oficial 1a electricista | 0.15 | 24.16 | 3.62 |
| A013H000 | h | Ajudant electricista | 0.15 | 20.73 | 3.11 |
| BHB211301 | Ut | Campana industrial LED (material; 02/11/2016) | 1 | 136.29 | 136.29 |
| BHWB20001 | Ut | Part proporcional d'accessoris (material) | 1 | 1.85 | 1.85 |
| A%AUX001 | % | Despeses auxiliars sobre la mà d'obra | 1.5 % | 6.73 | 0.10 |
|  |  | Total |  |  | 144.97 |

**EH61RD79** Ut Llum emergència
25 Ut × 110.43 = 2760.75
Llum d'emergència amb làmpada led, marca LEGRAND o similar, amb una vida útil de 100000 h, no permanent i no estanca amb grau de protecció IP4X, aïllament classe II, amb un flux aproximat de 170 a 200 lúmens, 2 h d'autonomia, de forma rectangular amb difusor i cos de policarbonat, preu alt, col·locat superficial

| Codi | Ut | Descripció | Rendiment | Preu | Import |
|---|---|---|---|---|---|
| A012H000 | h | Oficial 1a electricista | 0.15 | 24.16 | 3.62 |
| A013H000 | h | Ajudant electricista | 0.15 | 20.73 | 3.11 |
| BH61RJ7A | Ut | Llum d'emergència amb làmpada led, marca LEGRAND o similar, amb una vida útil de 100000 h, no permanent i no estanca amb grau de protecció IP4X, aïllament classe II, amb un flux aproximat de 170 a 200 lúmens, 2 h d'autonomia, de forma rectangular amb difusor i cos de policarbonat, preu alt (material) | 1 | 103.6 | 103.60 |
| A%AUX001 | % | Despeses auxiliars sobre la mà d'obra | 1.5 % | 6.73 | 0.10 |
|  |  | Total |  |  | 110.43 |

## 03 INSTAL·LACIÓ MEGAFONIA
Import: 2142.23

### 031 DESMUNTATGE INSTAL·LACIÓ MEGAFONIA EXISTENT
Import: 1124.85

**K21P7501** Ut Desmuntatge altaveus
51 Ut × 3.96 = 201.96
Desmuntatge d'altaveu interior, amb mitjans manuals, i aplec de material per a la seva reutilització i càrrega manual de runa sobre camió o contenidor

| Codi | Ut | Descripció | Rendiment | Preu | Import |
|---|---|---|---|---|---|
| A0140000 | h | Manobre | 0.2 | 19.52 | 3.90 |
| A%AUX001 | % | Despeses auxiliars sobre la mà d'obra | 1.5 % | 3.90 | 0.06 |
|  |  | Total |  |  | 3.96 |

**K21HU011** Ut Desmuntatge suports megafonia
51 Ut × 11.39 = 580.89
Desmuntatge de braç mural amb els accessoris i elements de subjecció, amb mitjans manuals, aplec de materials per a la seva reutilització i càrrega de runa sobre camió o contenidor

| Codi | Ut | Descripció | Rendiment | Preu | Import |
|---|---|---|---|---|---|
| A012H000 | h | Oficial 1a electricista | 0.25 | 24.16 | 6.04 |
| A013H000 | h | Ajudant electricista | 0.25 | 20.73 | 5.18 |
| A%AUX001 | % | Despeses auxiliars sobre la mà d'obra | 1.5 % | 11.22 | 0.17 |
|  |  | Total |  |  | 11.39 |

**K21G2011** m Arrencada cablejat instal·lació megafonia
380 m × 0.9 = 342.00
Arrencada puntual de tubs i accessoris d'instal·lació megafonia superficial, amb mitjans manuals i càrrega manual sobre camió o contenidor

| Codi | Ut | Descripció | Rendiment | Preu | Import |
|---|---|---|---|---|---|
| A012H000 | h | Oficial 1a electricista | 0.02 | 24.16 | 0.48 |
| A013H000 | h | Ajudant electricista | 0.02 | 20.73 | 0.41 |
| A%AUX001 | % | Despeses auxiliars sobre la mà d'obra | 1.5 % | 0.89 | 0.01 |
|  |  | Total |  |  | 0.9 |

### 032 MUNTATGE NOVA INSTAL·LACIÓ MEGAFONIA
Import: 1017.38

**EP35UACA** Ut Altaveu circular de superfície
50 Ut × 11.4 = 570.00
Altaveu circular de sostre bicònic de 8'' de diàmetre, de 15 W de potència (RMS), sensibilitat (1 kHz, 1 W, 1 m) de 95 dB, alimenació 100 V, reixeta d'ABS, per muntar superficialment

| Codi | Ut | Descripció | Rendiment | Preu | Import |
|---|---|---|---|---|---|
| A012M000 | h | Oficial 1a muntador | 0.25 | 24.16 | 6.04 |
| A013M000 | h | Ajudant muntador | 0.25 | 20.76 | 5.19 |
| BP35UACA | Ut | Altaveu circular de sostre, bicònic de 8'' de diàmetre, de 15 W de potència (RMS), sensibilitat (1 kHz, 1 W, 1 m) de 95 dB, alimenació 100 V, reixeta d'ABS de color blanc, per muntatge superficial (material; 02/11/2016) | 1 | 0 | 0.00 |
| A%AUX001 | % | Despeses auxiliars sobre la mà d'obra | 1.5 % | 11.23 | 0.17 |
|  |  | Total |  |  | 11.4 |

**EP49U010** m Cablejat paral·lel bicolor
400 m × 0.95 = 380.00
Cable per a sonoritzacions paral·lel bicolor de 2x1,5 mm2, aïllament plàstic lliure d'halògens, col·locat en tub

| Codi | Ut | Descripció | Rendiment | Preu | Import |
|---|---|---|---|---|---|
| A012M000 | h | Oficial 1a muntador | 0.015 | 24.16 | 0.36 |
| A013M000 | h | Ajudant muntador | 0.015 | 20.76 | 0.31 |
| BP49U010 | m | Cable per a sonoritzacions paral·lel bicolor de 2x1,5 mm2, aïllament plàstic lliure d'halògens (material) | 1 | 0.27 | 0.27 |
| A%AUX001 | % | Despeses auxiliars sobre la mà d'obra | 1.5 % | 0.67 | 0.01 |
|  |  | Total |  |  | 0.95 |

**EP50MUNT** h Connexió nova instal·lació megafonia a equip so existent (29/05/2017)
1 h × 67.38 = 67.38

| Codi | Ut | Descripció | Rendiment | Preu | Import |
|---|---|---|---|---|---|
| A012M000 | h | Oficial 1a muntador | 1.5 | 24.16 | 36.24 |
| A013M000 | h | Ajudant muntador | 1.5 | 20.76 | 31.14 |
|  |  | Total |  |  | 67.38 |

## 04 INSTAL·LACIÓ CCTV
Import: 250.56

### 041 DESMUNTATGE INSTAL·LACIÓ CCTV EXISTENT
Import: 113.76

**K21P7502** Ut Desmuntatge càmara CCTV
6 Ut × 3.96 = 23.76
Desmuntatge de càmara CCTV, amb mitjans manuals, i aplec de material per a la seva reutilització i càrrega manual de runa sobre camió o contenidor

| Codi | Ut | Descripció | Rendiment | Preu | Import |
|---|---|---|---|---|---|
| A0140000 | h | Manobre | 0.2 | 19.52 | 3.90 |
| A%AUX001 | % | Despeses auxiliars sobre la mà d'obra | 1.5 % | 3.90 | 0.06 |
|  |  | Total |  |  | 3.96 |

**K21G2012** m Arrencada cablejat instal·lació CCTV
100 m × 0.9 = 90.00
Arrencada puntual de tubs i accessoris d'instal·lació de CCTV superficial, amb mitjans manuals i càrrega manual sobre camió o contenidor

| Codi | Ut | Descripció | Rendiment | Preu | Import |
|---|---|---|---|---|---|
| A012H000 | h | Oficial 1a electricista | 0.02 | 24.16 | 0.48 |
| A013H000 | h | Ajudant electricista | 0.02 | 20.73 | 0.41 |
| A%AUX001 | % | Despeses auxiliars sobre la mà d'obra | 1.5 % | 0.89 | 0.01 |
|  |  | Total |  |  | 0.9 |

### 042 REUBICACIÓ INSTAL·LACIÓ CCTV
Import: 136.8

**KPA1U100** Reubicació càmeras
6 × 22.8 = 136.80
Reubicació càmera existent per a circuit tancat de TV (CCTV) desmuntada de la zona afectada pel nou operador, muntada superficialment, amb mitjans manuals.

| Codi | Ut | Descripció | Rendiment | Preu | Import |
|---|---|---|---|---|---|
| A012M000 | h | Oficial 1a muntador | 0.5 | 24.16 | 12.08 |
| A013M000 | h | Ajudant muntador | 0.5 | 20.76 | 10.38 |
| A%AUX001 | % | Despeses auxiliars sobre la mà d'obra | 1.5 % | 22.46 | 0.34 |
|  |  | Total |  |  | 22.8 |

## 05 INSTAL·LACIÓ ELÈCTRICA
Import: 21828.92

### 051 DESMUNTATGE INSTAL·LACIÓ ELÈCTRICA EXISTENT
Import: 633

**L21GU030** Ut Desmuntatge endolls i mecanismes
10 Ut × 3.67 = 36.70
Desmuntatge per a substitució de mecanisme elèctric, muntat superficialment o encastat, amb mitjans manuals i càrrega manual de runa sobre camió o contenidor

| Codi | Ut | Descripció | Rendiment | Preu | Import |
|---|---|---|---|---|---|
| A012H000 | h | Oficial 1a electricista | 0.15 | 24.16 | 3.62 |
| A%AUX001 | % | Despeses auxiliars sobre la mà d'obra | 1.5 % | 3.62 | 0.05 |
|  |  | Total |  |  | 3.67 |

**K21QU300** Ut Desmuntatge Cortina aire
2 Ut × 4.95 = 9.90
Desmuntatge d'element de petit equipament (cortina aire) a una alçària de 5 m, com a màxim, amb mitjans manuals, aplec de materials per a la seva reutilització, sense incloure embalatges o càrrega sobre camió o contenidor

| Codi | Ut | Descripció | Rendiment | Preu | Import |
|---|---|---|---|---|---|
| A0140000 | h | Manobre | 0.25 | 19.52 | 4.88 |
| A%AUX001 | % | Despeses auxiliars sobre la mà d'obra | 1.5 % | 4.88 | 0.07 |
|  |  | Total |  |  | 4.95 |

**L21GU022** Ut Desmuntatge Caixes derivació
20 Ut × 3.67 = 73.40
Desmuntatge per a substitució de caixa de derivació muntada superficialment, quadrada, rectangular o rodona, metàl·lica o de material sintètic, amb mitjans manuals i càrrega manual de runa sobre camió o contenidor

| Codi | Ut | Descripció | Rendiment | Preu | Import |
|---|---|---|---|---|---|
| A012H000 | h | Oficial 1a electricista | 0.15 | 24.16 | 3.62 |
| A%AUX001 | % | Despeses auxiliars sobre la mà d'obra | 1.5 % | 3.62 | 0.05 |
|  |  | Total |  |  | 3.67 |

| Codi | Ut | Descripció | Quantitat | Preu | Import |
|---|---|---|---|---|---|
| K21G2010 | m | Arrencada cablejat instal·lació enllumenat | 570 | 0.9 | 513.00 |

### 052 MUNTATGE NOVA INSTAL·LACIÓ ELÈCTRICA
Import: 21195.92

**EG2DD8F8** m Safata metàl·lica acer galvanitzat 200x60
210 m × 40.27 = 8456.70
Safata metàl·lica de xapa perforada, marca INTERFLEX o similar, amb coberta d'acer galvanitzat en calent i envà separador de canal, d'alçària 60 mm i amplària 200 mm, col·locada suspesa de paraments horitzontals amb elements de suport

| Codi | Ut | Descripció | Rendiment | Preu | Import |
|---|---|---|---|---|---|
| A012H000 | h | Oficial 1a electricista | 0.208 | 24.16 | 5.03 |
| A013H000 | h | Ajudant electricista | 0.096 | 20.73 | 1.99 |
| BG2DD8F0 | m | Safata metàl·lica xapa perforada d'acer galvanitzat (material; 03/11/2016) | 1 | 10.22 | 10.22 |
| BG2ZAAF0 | m | Coberta per a safata metàl·lica xapa d'acer galvanitzat (material; 03/11/2016) | 1 | 7.12 | 7.12 |
| BG2Z005A | m | Perfil separador per a safata metàl·lica d'acer galvanitzat (material; 29/05/2017) | 1 | 4.31 | 4.31 |
| BGW2DB8F | Ut | Part proporcional d'accessoris i elements d'acabat per a safates metàl·liques d'acer galvanitzat en calent, de 60 mm d'alçària i 200 mm d'amplària (material; 03/11/2016) | 1 | 4.27 | 4.27 |
| BGY2ABF2 | Ut | Part proporcional d'elements de suport per safates metàl·liques (material; 03/11/2016) | 1 | 7.22 | 7.22 |
| A%AUX001 | % | Despeses auxiliars sobre la mà d'obra | 1.5 % | 7.02 | 0.11 |
|  |  | Total |  |  | 40.27 |

**EG2DD8H8** m Safata metàl·lica acer galvanitzat 300x60
154 m × 51.73 = 7966.42
Safata metàl·lica de xapa perforada, marca INTERFLEX o similar, amb coberta d'acer galvanitzat en calent i envà separador de canal, d'alçària 60 mm i amplària 300 mm, col·locada suspesa de paraments horitzontals amb elements de suport

| Codi | Ut | Descripció | Rendiment | Preu | Import |
|---|---|---|---|---|---|
| A012H000 | h | Oficial 1a electricista | 0.273 | 24.16 | 6.60 |
| A013H000 | h | Ajudant electricista | 0.124 | 20.73 | 2.57 |
| BG2DD8H0 | m | Safata metàl·lica de xapa perforada 300x60 mm (material; 03/11/2016) | 1 | 13.18 | 13.18 |
| BG2ZAAH0 | m | Coberta per a safata metàl·lica de xapa, de 300 mm (material; 03/11/2016) | 1 | 10.84 | 10.84 |
| BG2Z005A | m | Perfil separador per a safata metàl·lica d'acer galvanitzat | 1 | 4.31 | 4.31 |
| BGW2DB8H | Ut | Part proporcional d'accessoris i elements d'acabat per a safates metàl·liques d'acer galvanitzat en calent, de 60 mm d'alçària i 300 mm d'amplària (material; 03/11/2016) | 1 | 5.23 | 5.23 |
| BGY2ABH2 | Ut | Part proporcional d'elements de suport per a safates metàl·liques d'acer galvanitzat en calent de 300 mm d'amplària, per a instal·lació suspesa de paraments horitzontals (material; 03/11/2016) | 1 | 8.86 | 8.86 |
| A%AUX001 | % | Despeses auxiliars sobre la mà d'obra | 1.5 % | 9.17 | 0.14 |
|  |  | Total |  |  | 51.73 |

**EG23E715** m Tub rígid metàl·lic per protecció conductors elèctrics
150 m × 3.53 = 529.50
Tub rígid d'acer galvanitzat, de 20 mm de diàmetre nominal, resistència a l'impacte de 20 J, resistència a compressió de 4000 N, amb unió endollada i muntat superficialment

| Codi | Ut | Descripció | Rendiment | Preu | Import |
|---|---|---|---|---|---|
| A012H000 | h | Oficial 1a electricista | 0.032 | 24.16 | 0.77 |
| A013H000 | h | Ajudant electricista | 0.05 | 20.73 | 1.04 |
| BG23E510 | m | Tub rígid d'acer galvanitzat, de 20 mm de diàmetre nominal, resistència a l'impacte de 20 J, resistència a compressió de 4000 N, per a endollar (material; 29/05/2017) | 1.02 | 1.42 | 1.45 |
| BGW23000 | ut | Part proporcional d'accessoris per a tubs rígids d'acer (material; 29/05/2017) | 1 | 0.24 | 0.24 |
| A%AUX001 | % | Despeses auxiliars sobre la mà d'obra | 1.5 % | 1.81 | 0.03 |
|  |  | Total |  |  | 3.53 |

**EG151512** ut Caixes derivació
50 ut × 11.86 = 593.00
Caixa de derivació quadrada de plàstic, de 100x100 mm, amb grau de protecció IP-40, muntada superficialment

| Codi | Ut | Descripció | Rendiment | Preu | Import |
|---|---|---|---|---|---|
| A012H000 | h | Oficial 1a electricista | 0.3 | 24.16 | 7.25 |
| A013H000 | h | Ajudant electricista | 0.15 | 20.73 | 3.11 |
| BG151512 | Ut | Caixa de derivació quadrada de plàstic, de 100x100 mm, amb grau de protecció IP-40 i per a muntar superficialment (material) | 1 | 1.02 | 1.02 |
| BGW15000 | Ut | Part proporcional d'accessoris de caixa de derivació quadrada (material) | 1 | 0.32 | 0.32 |
| A%AUX001 | % | Despeses auxiliars sobre la mà d'obra | 1.5 % | 10.36 | 0.16 |
|  |  | Total |  |  | 11.86 |

**EG312326** m Cable amb conductor de coure secció 1,5 mm2
300 m × 1.51 = 453.00
Cable amb conductor de coure de 0,6/1 kV de tensió assignada, amb designació RZ1-K (AS), tripolar, de secció 3 x 1,5 mm2, amb coberta del cable de poliolefines amb baixa emissió fums, col·locat en canal o safata

| Codi | Ut | Descripció | Rendiment | Preu | Import |
|---|---|---|---|---|---|
| A012H000 | h | Oficial 1a electricista | 0.012 | 24.16 | 0.29 |
| A013H000 | h | Ajudant electricista | 0.012 | 20.73 | 0.25 |
| BG312320 | m | Cable amb conductor de coure de 0,6/1 kV 3x1,5 mm2 (material; 29/05/2017) | 1.02 | 0.94 | 0.96 |
| A%AUX001 | % | Despeses auxiliars sobre la mà d'obra | 1.5 % | 0.54 | 0.01 |
|  |  | Total |  |  | 1.51 |

**EG312336** m Cable amb conductor de coure secció 2,5 mm2
850 m × 1.88 = 1598.00
Cable amb conductor de coure de 0,6/1 kV de tensió assignada, amb designació RZ1-K (AS), tripolar, de secció 3 x 2,5 mm2, amb coberta del cable de poliolefines amb baixa emissió fums, col·locat en canal o safata

| Codi | Ut | Descripció | Rendiment | Preu | Import |
|---|---|---|---|---|---|
| A012H000 | h | Oficial 1a electricista | 0.012 | 24.16 | 0.29 |
| A013H000 | h | Ajudant electricista | 0.012 | 20.73 | 0.25 |
| BG312330 | m | Cable amb conductor de coure de 0,6/1 kV 3x2,5 mm2 (material; 29/05/2017) | 1.02 | 1.3 | 1.33 |
| A%AUX001 | % | Despeses auxiliars sobre la mà d'obra | 1.5 % | 0.54 | 0.01 |
|  |  | Total |  |  | 1.88 |

**EG312656** m Cable amb conductor de coure secció 6 mm2
2 m × 5.61 = 11.22
Cable amb conductor de coure de 0,6/1 kV de tensió assignada, amb designació RZ1-K (AS), pentapolar, de secció 5 x 6 mm2, amb coberta del cable de poliolefines amb baixa emissió fums, col·locat en canal o safata

| Codi | Ut | Descripció | Rendiment | Preu | Import |
|---|---|---|---|---|---|
| A012H000 | h | Oficial 1a electricista | 0.032 | 24.16 | 0.77 |
| A013H000 | h | Ajudant electricista | 0.032 | 20.73 | 0.66 |
| BG312650 | m | Cable amb conductor de coure de 0,6/1 kV 5x6 mm2 (material; 29/05/2017) | 1.02 | 4.08 | 4.16 |
| A%AUX001 | % | Despeses auxiliars sobre la mà d'obra | 1.5 % | 1.43 | 0.02 |
|  |  | Total |  |  | 5.61 |

**EG380702** m Connexió canal a xarxa terra
236 m × 4.5 = 1062.00
Col·locació de conductor equipotencial de coure nu, unipolar de secció 1x16 mm2, col·locat superficialment sobre canal per connexió d'aquesta a la xarxa de terra de l'edifici. Inclou material auxiliar per la correcta connexió de la linea equipotencial a la instal·lació.

| Codi | Ut | Descripció | Rendiment | Preu | Import |
|---|---|---|---|---|---|
| A012H000 | h | Oficial 1a electricista | 0.06 | 24.16 | 1.45 |
| A013H000 | h | Ajudant electricista | 0.1 | 20.73 | 2.07 |
| BG380700 | m | Conductor de coure nu, unipolar de secció 1x16 mm2 (material; 01/06/2017) | 1.02 | 0.59 | 0.60 |
| BGW38000 | Ut | Part proporcional d'accessoris per a conductors de coure nus (material; 01/06/2017) | 1 | 0.33 | 0.33 |
| A%AUX001 | % | Despeses auxiliars sobre la mà d'obra | 1.5 % | 3.52 | 0.05 |
|  |  | Total |  |  | 4.5 |

**EG146G01** Ut Caixa per a quadre de distribució amb porta
1 Ut × 43.31 = 43.31
Caixa per a quadre de distribució, marca SCHNEIDER Electric o similar, de plàstic i metàl·lica amb porta, per a tres fileres de catorze mòduls i muntada superficialment

| Codi | Ut | Descripció | Rendiment | Preu | Import |
|---|---|---|---|---|---|
| A012H000 | h | Oficial 1a electricista | 0.025 | 24.16 | 0.60 |
| A013H000 | h | Ajudant electricista | 0.025 | 20.73 | 0.52 |
| BG146G01 | Ut | Caixa per a quadre de distribució amb porta (material; 29/05/2017) | 1 | 40.73 | 40.73 |
| BGW14000 | Ut | Part proporcional d'accessoris de caixa per a quadre de distribu (material; 29/05/2017) | 1 | 1.44 | 1.44 |
| A%AUX001 | % | Despeses auxiliars sobre la mà d'obra | 1.5 % | 1.12 | 0.02 |
|  |  | Total |  |  | 43.31 |

**EG42429H** Ut Interruptor diferencial de la classe AC, gamma terciari, de 40 A
3 Ut × 94.84 = 284.52
Interruptor diferencial de la classe AC, marca SCHNEIDER Electric o similar, gamma terciari, de 40 A d'intensitat nominal, bipolar (2P), de sensibilitat 0,03 A, de desconnexió fix instantani, amb botó de test incorporat i indicador mecànic de defecte, construït segons les especificacions de la norma UNE-EN 61008-1, de 2 mòduls DIN de 18 mm d'amplària, muntat en perfil DIN

| Codi | Ut | Descripció | Rendiment | Preu | Import |
|---|---|---|---|---|---|
| A012H000 | h | Oficial 1a electricista | 0.35 | 24.16 | 8.46 |
| A013H000 | h | Ajudant electricista | 0.2 | 20.73 | 4.15 |
| BG42429D | Ut | Interruptor diferencial de la classe AC, gamma terciari, de 40 A (material; 29/05/2017) | 1 | 81.66 | 81.66 |
| BGW42000 | Ut | Part proporcional d'accessoris per a interruptors diferencials | 1 | 0.38 | 0.38 |
| A%AUX001 | % | Despeses auxiliars sobre la mà d'obra | 1.5 % | 12.61 | 0.19 |
|  |  | Total |  |  | 94.84 |

| Amidament | Uts. | Parcial |
|---|---|---|
| Línia enllumenat 1 | 1 | 1.00 |
| Línia enllumenat 2 | 1 | 1.00 |
| Línia enllumenat 3-4 | 1 | 1.00 |
| Total |  | 3 |

**EG415DJC** Ut Interruptor automàtic magnetotèrmic de 20 A d'intensitat nominal
1 Ut × 64.13 = 64.13
Interruptor automàtic magnetotèrmic de 20 A d'intensitat nominal, marca SCHNEIDER Electric o similar, tipus PIA corba C, tetrapolar (4P), de 6000 A de poder de tall segons UNE-EN 60898 i de 10 kA de poder de tall segons UNE-EN 60947-2, de 4 mòduls DIN de 18 mm d'amplària, muntat en perfil DIN

| Codi | Ut | Descripció | Rendiment | Preu | Import |
|---|---|---|---|---|---|
| A012H000 | h | Oficial 1a electricista | 0.23 | 24.16 | 5.56 |
| A013H000 | h | Ajudant electricista | 0.2 | 20.73 | 4.15 |
| BG415DJC | Ut | Interruptor automàtic magnetotèrmic de 20 A tetrapolar (material; 29/05/2017) | 1 | 53.85 | 53.85 |
| BGW41000 | Ut | Part proporcional d'accessoris per a interruptors magnetotèrmics | 1 | 0.42 | 0.42 |
| A%AUX001 | % | Despeses auxiliars sobre la mà d'obra | 1.5 % | 9.71 | 0.15 |
|  |  | Total |  |  | 64.13 |

**EG415A5B** Ut Interruptor automàtic magnetotèrmic de 16 A d'intensitat nominal
7 Ut × 19.16 = 134.12
Interruptor automàtic magnetotèrmic de 16 A d'intensitat nominal, marca SCHNEIDER Electric o similar, tipus PIA corba C, bipolar (1P+N), de 6000 A de poder de tall segons UNE-EN 60898, de 2 mòduls DIN de 18 mm d'amplària, muntat en perfil DIN

| Codi | Ut | Descripció | Rendiment | Preu | Import |
|---|---|---|---|---|---|
| A012H000 | h | Oficial 1a electricista | 0.2 | 24.16 | 4.83 |
| A013H000 | h | Ajudant electricista | 0.2 | 20.73 | 4.15 |
| BG415A5B | Ut | Interruptor automàtic magnetotèrmic de 16 A d'intensitat nominal, marca SCHNEIDER Electric o similar, tipus PIA corba C, bipolar (1P+N), de 6000 A de poder de tall segons UNE-EN 60898, de 2 mòduls DIN de 18 mm d'amplària, per a muntar en perfil DIN (material; 02/11/2016) | 1 | 9.62 | 9.62 |
| BGW41000 | Ut | Part proporcional d'accessoris per a interruptors magnetotèrmics | 1 | 0.42 | 0.42 |
| A%AUX001 | % | Despeses auxiliars sobre la mà d'obra | 1.5 % | 8.98 | 0.13 |
|  |  | Total |  |  | 19.16 |

| Amidament | Uts. | Parcial |
|---|---|---|
| Línia enllumenat 1 | 1 | 1.00 |
| Línia enllumenat 2 | 1 | 1.00 |
| Línia enllumenat 3 | 1 | 1.00 |
| Línia enllumenat 4 | 1 | 1.00 |
| Línia emergència 1 | 1 | 1.00 |
| Línia emergència 2 | 1 | 1.00 |
| Línia emergència 3 | 1 | 1.00 |
| Total |  | 7 |

## 06 INSTAL·LACIÓ CONTRA INCENDIS
Import: 8870.18

### 061 DESMUNTATGE INSTAL·LACIÓ CONTRA INCENDIS EXISTENT
Import: 455.36

**K21M0A40** Ut Desmuntatge extintors
6 Ut × 2.97 = 17.82
Desmuntatge d'extintor d'incendis i fixació mural amb mitjans manuals i aplec de material per a la seva reutilització o càrrega de runa sobre camió o contenidor

| Codi | Ut | Descripció | Rendiment | Preu | Import |
|---|---|---|---|---|---|
| A0140000 | h | Manobre | 0.15 | 19.52 | 2.93 |
| A%AUX001 | % | Despeses auxiliars sobre la mà d'obra | 1.5 % | 2.93 | 0.04 |
|  |  | Total |  |  | 2.97 |

**K21M0A20** Ut Desmuntatge Boca Incendis Equipada (BIE 25)
4 Ut × 12.26 = 49.04
Desmuntatge de boca d'incendis amb mitjans manuals i aplec de material per a la seva reutilització o càrrega de runa sobre camió o contenidor

| Codi | Ut | Descripció | Rendiment | Preu | Import |
|---|---|---|---|---|---|
| A012M000 | h | Oficial 1a muntador | 0.5 | 24.16 | 12.08 |
| A%AUX001 | % | Despeses auxiliars sobre la mà d'obra | 1.5 % | 12.08 | 0.18 |
|  |  | Total |  |  | 12.26 |

**K21FU120** m Desmuntatge tubs abastiment aigua BIE's
70 m × 5.55 = 388.50
Arrencada per a substitució de tubs per a distribució de gasos i fluids, de 2'' o 60 mm de diàmetre, com a màxim, muntat superficialment i amb desmuntatge de fixacions i aïllaments, amb mitjans manuals i càrrega manual de runa sobre camió o contenidor

| Codi | Ut | Descripció | Rendiment | Preu | Import |
|---|---|---|---|---|---|
| A012J000 | h | Oficial 1a lampista (mà d'obra; 03/11/2016) | 0.135 | 20.93 | 2.83 |
| A0140000 | h | Manobre | 0.135 | 19.52 | 2.64 |
| A%AUX001 | % | Despeses auxiliars sobre la mà d'obra | 1.5 % | 5.47 | 0.08 |
|  |  | Total |  |  | 5.55 |

### 062 INSTAL·LACIÓ EQUIPS PROTECCIÓ CONTRA INCENDIS
Import: 8414.82

**EM31351J** Ut Extintors CO2
3 Ut × 9.12 = 27.36
Col·locació extintor manual de diòxid de carboni, de càrrega 5 kg, amb pressió incorporada, pintat, amb suport a paret, dels desmuntats de la zona afectada pel nou operador

| Codi | Ut | Descripció | Rendiment | Preu | Import |
|---|---|---|---|---|---|
| A012M000 | h | Oficial 1a muntador | 0.2 | 24.16 | 4.832 |
| A013M000 | h | Ajudant muntador | 0.2 | 20.76 | 4.152 |
| A%AUX001 | % | Despeses auxiliars sobre la mà d'obra | 1.5 % | 8.984 | 0.135 |
|  |  | Total |  |  | 9.12 |

**EM31261J** Ut Extintor pols seca
3 Ut × 9.12 = 27.36
Col·locació extintor manual de pols seca polivalent, de càrrega 6 kg, amb pressió incorporada, pintat, amb suport a paret, dels desmuntats de la zona afectada pel nou operador

| Codi | Ut | Descripció | Rendiment | Preu | Import |
|---|---|---|---|---|---|
| A012M000 | h | Oficial 1a muntador | 0.2 | 24.16 | 4.832 |
| A013M000 | h | Ajudant muntador | 0.2 | 20.76 | 4.152 |
| A%AUX001 | % | Despeses auxiliars sobre la mà d'obra | 1.5 % | 8.984 | 0.135 |
|  |  | Total |  |  | 9.12 |

**EM235CAA** Ut Boca Incendi Equipada (BIE 25)
4 Ut × 68.39 = 273.56
Col·locació boca d'incendis equipada de 25 mm de diàmetre, BIE-25, de les desmuntades de la zona afectada pel nou operador, formada per armari de xapa d'acer pintada i porta amb marc d'acer i visor de vidre , inclosa BIE (debanadora d'alimentació axial abatible,mànega de 20 m i llança ) , per a col·locar superficialment, inclòs part proporcional d' accessoris i tot el petit material auxiliar de connexió i muntatge

| Codi | Ut | Descripció | Rendiment | Preu | Import |
|---|---|---|---|---|---|
| A012M000 | h | Oficial 1a muntador | 1.5 | 24.16 | 36.24 |
| A013M000 | h | Ajudant muntador | 1.5 | 20.76 | 31.14 |
| A%AUX001 | % | Despeses auxiliars sobre la mà d'obra | 1.5 % | 67.38 | 1.01 |
|  |  | Total |  |  | 68.39 |

**EF22M811** m Xarxa subministrament aigua contra incendis 2"
52 m × 27.82 = 1446.64
Tub d'acer galvanitzat amb soldadura, fabricat amb acer S195 T, de 2" de mida de rosca (diàmetre exterior especificat=48,3 mm i DN= 40 mm), sèrie M segons UNE-EN 10255, roscat, amb grau de dificultat baix i col·locat superficialment

| Codi | Ut | Descripció | Rendiment | Preu | Import |
|---|---|---|---|---|---|
| A012M000 | h | Oficial 1a muntador | 0.39 | 24.16 | 9.42 |
| A013M000 | h | Ajudant muntador | 0.39 | 20.76 | 8.10 |
| B0A71K00 | Ut | Abraçadora metàl·lica, de 60 mm de diàmetre interior (material) | 0.29 | 0.82 | 0.24 |
| BF22L900 | m | Tub d'acer galvanitzat 2" amb soldadura, fabricat amb acer S195T (material) | 1.02 | 5.6 | 5.71 |
| BFW21910 | Ut | Accessori per a tubs d'acer galvanitzat de diàmetre 2" (material) | 0.15 | 21.93 | 3.29 |
| BFY21910 | Ut | Part proporcional d'elements de muntatge per a tubs d'acer galvanitzat de diàmetre 2", roscat (material) | 0.5 | 1.6 | 0.80 |
| A%AUX001 | % | Despeses auxiliars sobre la mà d'obra | 1.5 % | 17.52 | 0.26 |
|  |  | Total |  |  | 27.82 |

**EF22M711** m Xarxa subministrament aigua contra incendis 1"1/4
57.5 m × 17.12 = 984.40
Tub d'acer galvanitzat amb soldadura, fabricat amb acer S195 T, d'1"1/4 de mida de rosca (diàmetre exterior especificat=42,4 mm i DN= 32 mm), sèrie M segons UNE-EN 10255, roscat, amb grau de dificultat baix i col·locat superficialment

| Codi | Ut | Descripció | Rendiment | Preu | Import |
|---|---|---|---|---|---|
| A012M000 | h | Oficial 1a muntador | 0.23 | 24.16 | 5.56 |
| A013M000 | h | Ajudant muntador | 0.23 | 20.76 | 4.77 |
| B0A71G00 | Ut | Abraçadora metàl·lica, de 42 mm de diàmetre interior (material; 02/11/2016) | 0.33 | 0.45 | 0.15 |
| BF22M700 | m | Tub acer galvanitzat 1"1/4 amb soldadura, fabricat d'acer S195T (material; 02/11/2016) | 1.02 | 4.25 | 4.34 |
| BFW21710 | Ut | Accessori per a tubs d'acer galvanitzat de diàmetre 1"1/4, per a roscar (material; 02/11/2016) | 0.15 | 10.8 | 1.62 |
| BFY21710 |  | Part proporcional elements de muntatge per tubs d'acer 1"1/4 (material; 02/11/2016) | 0.5 | 1.05 | 0.53 |
| A%AUX001 | % | Despeses auxiliars sobre la mà d'obra | 1.5 % | 10.33 | 0.15 |
|  |  | Total |  |  | 17.12 |

**KM111520** Ut Detecció automàtica incendis
20 Ut × 26.65 = 533.00
Detector tèrmic termovelocimètric per a instal·lació contra incendis convencional, segons norma UNE-EN 54-5, amb base de superfície, muntat superficialment

| Codi | Ut | Descripció | Rendiment | Preu | Import |
|---|---|---|---|---|---|
| A012M000 | h | Oficial 1a muntador | 0.24 | 24.16 | 5.80 |
| A013M000 | h | Ajudant muntador | 0.24 | 20.76 | 4.98 |
| BM111520 | Ut | Detector tèrmic termovelocimètric per a instal·lació contra incendis convencional, segons norma UNE-EN 54-5, amb base de superfície (material; 04/07/2016) | 1 | 15.36 | 15.36 |
| BMY11000 | Ut | Part proporcional d'elements especials per a detectors (material; 04/07/2016) | 1 | 0.35 | 0.35 |
| A%AUX001 | % | Despeses auxiliars sobre la mà d'obra | 1.5 % | 10.78 | 0.16 |
|  |  | Total |  |  | 26.65 |

**EM141102** Ut Polsador manual alarma
4 Ut × 18.91 = 75.64
Polsador d'alarma per a instal·lació contra incendis convencional, accionament manual per trencament d'element fràgil, segons norma UNE-EN 54-11, muntat superficialment

| Codi | Ut | Descripció | Rendiment | Preu | Import |
|---|---|---|---|---|---|
| A012M000 | h | Oficial 1a muntador | 0.24 | 24.16 | 5.80 |
| A013M000 | h | Ajudant muntador | 0.24 | 20.76 | 4.98 |
| BM141102 | Ut | Polsador d'alarma per a instal·lació contra incendis convencional, accionament manual per trencament d'element fràgil, segons norma UNE-EN 54-11, per a muntar superficialment (material; 02/11/2016) | 1 | 7.68 | 7.68 |
| BMY14000 | Ut | Part proporcional d'elements especials per a polsadors d'alarma (material; 02/11/2016) | 1 | 0.29 | 0.29 |
| A%AUX001 | % | Despeses auxiliars sobre la mà d'obra | 1.5 % | 10.78 | 0.16 |
|  |  | Total |  |  | 18.91 |

**EM121406** Ut Centraleta Incendis
1 Ut × 267.92 = 267.92
Central de detecció d'incendis convencional per a 4 zones, amb doble alimentació, amb funcions d'autoanàlisi automàtic amb indicador d'alimentació, de zona, d'avaria, de connexió de zona i de prova d'alarma, i muntada a la paret

| Codi | Ut | Descripció | Rendiment | Preu | Import |
|---|---|---|---|---|---|
| A012M000 | h | Oficial 1a muntador | 1.4 | 24.16 | 33.82 |
| A013M000 | h | Ajudant muntador | 1.4 | 20.76 | 29.06 |
| BM121400 | Ut | Central de detecció d'incendis convencional per a 4 zones, amb doble alimentació, amb funcions d'autoanàlisi automàtic amb indicador d'alimentació, de zona, d'avaria, de connexió de zona i de prova d'alarma (material; 29/05/2017) | 1 | 203.45 | 203.45 |
| BMY12000 | Ut | Part proporcional d'elements especials per a centrals de detecci (material; 04/07/2016) | 1 | 0.65 | 0.65 |
| A%AUX001 | % | Despeses auxiliars sobre la mà d'obra | 1.5 % | 62.88 | 0.94 |
|  |  | Total |  |  | 267.92 |

**KM131222** Ut Sirena incendis exterior
1 Ut × 68.33 = 68.33
Sirena electrònica per a instal·lació convencional i analògica, nivell de potència acústica 100 dB, amb senyal lluminós i so multitò, grau de protecció IP-66, fabricada segons la norma UNE-EN 54-3, col·locada a l'exterior

| Codi | Ut | Descripció | Rendiment | Preu | Import |
|---|---|---|---|---|---|
| A012M000 | h | Oficial 1a muntador | 0.24 | 24.16 | 5.80 |
| A013M000 | h | Ajudant muntador | 0.24 | 20.76 | 4.98 |
| BM131222 | Ut | Sirena electrònica per a instal·lació exterior (material; 04/07/2016) | 1 | 56.81 | 56.81 |
| BMY13000 | Ut | Part proporcional d'elements especials per a sirenes (material; 04/07/2016) | 1 | 0.58 | 0.58 |
| A%AUX001 | % | Despeses auxiliars sobre la mà d'obra | 1.5 % | 10.78 | 0.16 |
|  |  | Total |  |  | 68.33 |

**EM131221** Ut Sirena incendis interior
1 Ut × 68.33 = 68.33
Sirena electrònica per a instal·lació convencional i analògica, nivell de potència acústica 100 dB, amb senyal lluminós i so multitò, grau de protecció IP-54, fabricada segons la norma UNE-EN 54-3, col·locada a l'interior

| Codi | Ut | Descripció | Rendiment | Preu | Import |
|---|---|---|---|---|---|
| A012M000 | h | Oficial 1a muntador | 0.24 | 24.16 | 5.80 |
| A013M000 | h | Ajudant muntador | 0.24 | 20.76 | 4.98 |
| BM131221 | Ut | Sirena electrònica per a instal·lació interior (material; 04/07/2016) | 1 | 56.81 | 56.81 |
| BMY13000 | Ut | Part proporcional d'elements especials per a sirenes | 1 | 0.58 | 0.58 |
| A%AUX001 | % | Despeses auxiliars sobre la mà d'obra | 1.5 % | 10.78 | 0.16 |
|  |  | Total |  |  | 68.33 |

**EG21H51J** m Tub pas cablejat instal·lació detecció i alarma incendis
400 m × 4 = 1600.00
Tub rígid de plàstic sense halògens, de 16 mm de diàmetre nominal, aïllant i no propagador de la flama, amb una resistència a l'impacte de 2 J, resistència a compressió de 1250 N i una rigidesa dielèctrica de 2000 V, amb unió endollada i muntat superficialment sobre safata metàl·lica.

| Codi | Ut | Descripció | Rendiment | Preu | Import |
|---|---|---|---|---|---|
| A012H000 | h | Oficial 1a electricista | 0.032 | 24.16 | 0.77 |
| A013H000 | h | Ajudant electricista | 0.05 | 20.73 | 1.04 |
| BG21H510 | m | Tub rígid de plàstic sense halògens, de 16 mm de diàmetre nominal, aïllant i no propagador de la flama, amb una resistència a l'impacte de 2 J, resistència a compressió de 1250 N i una rigidesa dielèctrica de 2000 V (material; 01/06/2017) | 1.02 | 1.97 | 2.01 |
| BGW21000 | Ut | Part proporcional d'accessoris per a tubs rígids de PVC (material; 01/06/2017) | 1 | 0.15 | 0.15 |
| A%AUX001 | % | Despeses auxiliars sobre la mà d'obra | 1.5 % | 1.81 | 0.03 |
|  |  | Total |  |  | 4 |

**EEV41210** m Cablejat instal·lació detecció i alarma incendis
400 m × 6.73 = 2692.00
Cable trenat i apantallat de 2x1 mm2 per a sistemes de detecció d'incendis format per dos conductors de coure pulit clase 5 amb aïllament de Poliolefina LSHO i coberta exterior de poliolefina LSHO, de baixa emissió de fums i opacitat reduïda segons UNE 50268-2 i UNE 50267-2-1, no propagador de la flama segons UNE-50265-2-1 i UNE-50265-2-2 i no propagador de l'incendi segons UNE 50266-2, cablejat per capes concèntriques amb pantalla de de cinta d'alumini/poliester + drenatge Cu Sn color coverta vermell. color conductors vermell i negre, muntat sobre canalització i connectat.

| Codi | Ut | Descripció | Rendiment | Preu | Import |
|---|---|---|---|---|---|
| A012M000 | h | Oficial 1a muntador | 0.1 | 24.16 | 2.42 |
| A013M000 | h | Ajudant muntador | 0.1 | 20.76 | 2.08 |
| BG8Z1120 | m | Cable de comunicacions per a bus de dades, 2x0,8 mm2 trenat i ap (material; 29/05/2017) | 2.06 | 1.05 | 2.16 |
| A%AUX001 | % | Despeses auxiliars sobre la mà d'obra | 1.5 % | 4.50 | 0.07 |
|  |  | Total |  |  | 6.73 |

**EMSB31A2** Ut Senyalització equips protecció contra incendis
12 Ut × 14.65 = 175.80
Rètol senyalització instal·lació de protecció contra incendis, quadrat, de 210x210 mm2 de panell de polipropilè d'1,5 mm de gruix, col·locat fixat mecànicament sobre parament vertical

| Codi | Ut | Descripció | Rendiment | Preu | Import |
|---|---|---|---|---|---|
| A012M000 | h | Oficial 1a muntador | 0.3 | 24.16 | 7.25 |
| B0A61500 | Ut | Tac de niló de 5 mm de diàmetre, com a màxim, amb vis (material; 04/07/2016) | 4 | 0.09 | 0.36 |
| BMSB31A0 | Ut | Rètol senyalització instal·lació de protecció contra incendis (material; 04/07/2016) | 1 | 6.93 | 6.93 |
| A%AUX001 | % | Despeses auxiliars sobre la mà d'obra | 1.5 % | 7.25 | 0.11 |
|  |  | Total |  |  | 14.65 |

**EMSBCDA2** Ut Senyalització recorreguts i sortides evacuació
12 Ut × 14.54 = 174.48
Rètol senyalització recorregut d'evacuació i sortida emergència, rectangular, de 320x160 mm2 de panell de polipropilè d'1,5 mm de gruix, col·locat fixat mecànicament sobre parament vertical

| Codi | Ut | Descripció | Rendiment | Preu | Import |
|---|---|---|---|---|---|
| A012M000 | h | Oficial 1a muntador | 0.3 | 24.16 | 7.25 |
| B0A61500 | Ut | Tac de niló de 5 mm de diàmetre, com a màxim, amb vis | 4 | 0.09 | 0.36 |
| BMSBCDA0 | Ut | Rètol senyalització recorregut d'evacuació i sortida emergència, rectangular, de 320x160 mm2 de panell de polipropilè d'1,5 mm de gruix (material; 04/07/2016) | 1 | 6.82 | 6.82 |
| A%AUX001 | % | Despeses auxiliars sobre la mà d'obra | 1.5 % | 7.25 | 0.11 |
|  |  | Total |  |  | 14.54 |

## 07 INSTAL·LACIÓ GAS
Import: 91.35

### 071 DESMUNTATGE INSTAL·LACIÓ GAS EXISTENT
Import: 91.35

**L21K2BB1** Ut Desmuntatge bateria ampolles butà
1 Ut × 22.8 = 22.80
Desmuntatge per a substitució de bateria de 6 botelles de propà, com a màxim, muntada superficialment, desmuntatge d'accessoris i desconnexió de les xarxes, amb mitjans manuals i mecànics i càrrega de runa sobre camió o contenidor

| Codi | Ut | Descripció | Rendiment | Preu | Import |
|---|---|---|---|---|---|
| A012M000 | h | Oficial 1a muntador | 0.5 | 24.16 | 12.08 |
| A013M000 | h | Ajudant muntador | 0.5 | 20.76 | 10.38 |
| A%AUX001 | % | Despeses auxiliars sobre la mà d'obra | 1.5 % | 22.46 | 0.34 |
|  |  | Total |  |  | 22.8 |

**K21K2011** m Desmuntatge canonada gas
15 m × 4.57 = 68.55
Arrencada puntual de tubs i accessoris d'instal·lació de gas superficial, amb mitjans manuals i càrrega manual sobre camió o contenidor

| Codi | Ut | Descripció | Rendiment | Preu | Import |
|---|---|---|---|---|---|
| A012M000 | h | Oficial 1a muntador | 0.1 | 24.16 | 2.42 |
| A013M000 | h | Ajudant muntador | 0.1 | 20.76 | 2.08 |
| A%AUX001 | % | Despeses auxiliars sobre la mà d'obra | 1.5 % | 4.50 | 0.07 |
|  |  | Total |  |  | 4.57 |

## 08 INSTAL·LACIÓ AIGUA
Import: 38.75

### 081 DESMUNTATGE INSTAL·LACIÓ AIGUA EXISTENT
Import: 38.75

**K21FU100** m Arrencada tub distribució aigua
15 m × 2.06 = 30.90
Arrencada per a substitució de tubs per a distribució de gasos i fluids, de 1/2'' o 15 mm de diàmetre, com a màxim, muntat superficialment i amb desmuntatge de fixacions i aïllaments, amb mitjans manuals i càrrega manual de runa sobre camió o contenidor

| Codi | Ut | Descripció | Rendiment | Preu | Import |
|---|---|---|---|---|---|
| A012J000 | h | Oficial 1a lampista | 0.05 | 20.93 | 1.05 |
| A0140000 | h | Manobre | 0.05 | 19.52 | 0.98 |
| A%AUX001 | % | Despeses auxiliars sobre la mà d'obra | 1.5 % | 2.03 | 0.03 |
|  |  | Total |  |  | 2.06 |

**L21J1211** Ut Desmuntatge aixeta
1 Ut × 7.85 = 7.85
Desmuntatge per a substitució d'aixeta o fluxor muntat superficialment o sobre aparell sanitari, amb mitjans manuals i càrrega manual de runa sobre camió o contenidor

| Codi | Ut | Descripció | Rendiment | Preu | Import |
|---|---|---|---|---|---|
| A012J000 | h | Oficial 1a lampista | 0.25 | 20.93 | 5.23 |
| A013J000 | h | Ajudant lampista (mà d'obra; 04/07/2016) | 0.125 | 19.96 | 2.50 |
| A%AUX001 | % | Despeses auxiliars sobre la mà d'obra | 1.5 % | 7.73 | 0.12 |
|  |  | Total |  |  | 7.85 |

## 09 INSTAL·LACIÓ ALARMA i TELEFONIA
Import: 202.62

### 091 DESMUNTATGE INSTAL·LACIÓ ALARMA EXISTENT
Import: 54.66

**L21HUQ10** Ut Desmuntatge sensors moviment
3 Ut × 18.22 = 54.66
Desmuntatge per a reubicació de sensor de moviment d'instal·lació d'alarma, muntat superficialment, amb mitjans manuals

| Codi | Ut | Descripció | Rendiment | Preu | Import |
|---|---|---|---|---|---|
| A012H000 | h | Oficial 1a electricista | 0.4 | 24.16 | 9.66 |
| A013H000 | h | Ajudant electricista | 0.4 | 20.73 | 8.29 |
| A%AUX001 | % | Despeses auxiliars sobre la mà d'obra | 1.5 % | 17.95 | 0.27 |
|  |  | Total |  |  | 18.22 |

### 092 REUBICACIÓ INSTAL·LACIÓ ALARMA (29/05/2017)
Import: 134.76

**L21HUQ11** Ut Reubicació sensors moviment (29/05/2017)
3 Ut × 44.92 = 134.76
Reubicació de sensors moviment de la instal·lació d'alarma contra intrussió desmuntada de la zona afectada pel nou operador, muntat superficialment, amb mitjans manuals. Inclou el trasllat i col·locació del cablejat d'alimentació existent per la nova canal.

| Codi | Ut | Descripció | Rendiment | Preu | Import |
|---|---|---|---|---|---|
| A012M000 | h | Oficial 1a muntador | 1 | 24.16 | 24.16 |
| A013M000 | h | Ajudant muntador | 1 | 20.76 | 20.76 |
|  |  | Total |  |  | 44.92 |

### 093 DESMUNTATGE INSTAL·LACIÓ TELEFONIA
Import: 13.2

**K21P3111** ut Arrencada d'instal·lació superficial de telefonia per unitat
2 ut × 6.6 = 13.20
Arrencada d'instal·lació superficial de telefonia per unitat, amb mitjans manuals i càrrega manual de runa sobre camió o contenidor

| Codi | Ut | Descripció | Rendiment | Preu | Import |
|---|---|---|---|---|---|
| A0140000 | h | Manobre | 0.333 | 19.52 | 6.50 |
| A%AUX001 | % | Despeses auxiliars sobre la mà d'obra | 1.5 % | 6.50 | 0.10 |
|  |  | Total |  |  | 6.6 |

## 10 PALETERIA
Import: 5127.57

### 101 BANCADA RECOLZAMENT MÀQUINA CLIMA
Import: 688.39

**E612E11W** m2 Bancada suport equip climatització
21.75 m2 × 31.65 = 688.39
Recrescut amb maó ceràmic calat de gruix 11,5 cm, HD, de 240x115x100 mm , revestit amb morter, categoria I, segons la norma UNE-EN 771-1, col·locat amb morter per a ram de paleta industrialitzat M 7,5 (7,5 N/mm2 ) de designació (G) segons norma UNE-EN 998-2. Alçada 10 cm.

| Codi | Ut | Descripció | Rendiment | Preu | Import |
|---|---|---|---|---|---|
| A0122000 | h | Oficial 1a paleta (mà d'obra; 29/05/2017) | 0.7 | 23.38 | 16.37 |
| A0140000 | h | Manobre | 0.35 | 19.52 | 6.83 |
| A0150000 | h | Manobre especialista (mà d'obra; 29/05/2017) | 0.175 | 20.19 | 3.53 |
| B0111000 | m3 | Aigua (material; 04/07/2016) | 0.013 | 1.67 | 0.02 |
| B0710280 | t | Morter per a ram de paleta, classe M 7,5 (7,5 N/mm2), a granel, de designació (G) segons norma UNE-EN 998-2 (material; 04/07/2016) | 0.052 | 30.29 | 1.58 |
| B0F1DHA1 | u | Maó calat, de 240x115x100 mm, per a revestir, categoria I, HD, segons la norma UNE-EN 771-1 (material; 04/07/2016) | 37.44 | 0.07 | 2.62 |
| C1704100 | h | Mesclador continu amb sitja per a morter preparat a granel (maquinària; 04/07/2016) | 0.175 | 1.7 | 0.30 |
| A%AUX001 | % | Despeses auxiliars sobre la mà d'obra | 1.5 % | 26.73 | 0.40 |
|  |  | Total |  |  | 31.65 |

| Amidament | Uts. | Llarg | Ample | Parcial |
|---|---|---|---|---|
| Equip 1 | 1 | 3.15 | 2.3 | 7.25 |
| Equip 4 | 1 | 3.15 | 2.3 | 7.25 |
| Equip 6 | 1 | 3.15 | 2.3 | 7.25 |
| Total |  |  |  | 21.75 |

### 102 MURET RECOLZAMENT PANTALLES ACÚSTIQUES
Import: 260.77

**E61BFM11** m2 Muret bloc formigó
6.24 m2 × 41.79 = 260.77
Paret per a divisòria de gruix 20 cm amb bloc de formigó cel·lular curat en autoclau HCA, encadellat, categoria I, segons UNE-EN 771-4, de 625x250x200 mm i densitat 500 kg/m3, per a revestir, col·locat amb morter per a ram de paleta (T) segons UNE-EN 998-2

| Codi | Ut | Descripció | Rendiment | Preu | Import |
|---|---|---|---|---|---|
| A0122000 | h | Oficial 1a paleta | 0.36 | 23.38 | 8.42 |
| A0140000 | h | Manobre | 0.18 | 19.52 | 3.51 |
| B07101T1 | T | Morter per a ram de paleteria (material; 04/07/2016) | 0.004 | 37.94 | 0.15 |
| B0E816M1 | Ut | Bloc formigó (material; 04/07/2016) | 6.592 | 4.48 | 29.53 |
| A%AUX001 | % | Despeses auxiliars sobre la mà d'obra | 1.5 % | 11.93 | 0.18 |
|  |  | Total |  |  | 41.79 |

| Amidament | Uts. | Llarg | Alt | Parcial |
|---|---|---|---|---|
| Equip clima 1 | 1 | 8.15 | 0.2 | 1.63 |
| Equip clima 3-4 | 1 | 12.85 | 0.2 | 2.57 |
| Equip clima 6 | 1 | 10.2 | 0.2 | 2.04 |
| Total |  |  |  | 6.24 |

### 103 MUNTATGE PANTALLES ACÚSTUQUES EXISTENTS
Import: 307.27

**E7C4B361C70M** m2 Col·locació panells aïllament acústic
92.55 m2 × 3.32 = 307.27
col·locació plafó multicapa existent d'espessor 80 mm, per a aïllament acústic format per xapa interior multiperforada prelacada de 5 mm de gruix, xapa exterior llisa prelacada de 1 mm. de gruix i aïllament de llana de roca interior de densitat 70 kg/m3 de dimensions 450x3000x8 mm fixat mecànicament sobre muret de bloc de formigó i
amb vents d'acer a l'estructura de coberta.

| Codi | Ut | Descripció | Rendiment | Preu | Import |
|---|---|---|---|---|---|
| A0122000 | h | Oficial 1a paleta | 0.08 | 23.38 | 1.87 |
| A0140000 | h | Manobre | 0.04 | 19.52 | 0.78 |
| B7C4B360C70M | m2 | Plafó multicapa per a aïllament acústic (material; 04/07/2016) | 1.02 | 0 | 0.00 |
| B7CZ1400 | Ut | Tac i suport de niló per a fixar materials aïllants, de 80 mm de gruix com a màxim (material; 04/07/2016) | 3 | 0.21 | 0.63 |
| A%AUX001 | % | Despeses auxiliars sobre la mà d'obra | 1.5 % | 2.65 | 0.04 |
|  |  | Total |  |  | 3.32 |

| Amidament | Uts. | Llarg | Alt | Parcial |
|---|---|---|---|---|
| Equip 1 | 1 | 8 | 3 | 24.00 |
| Equip 3-4 | 1 | 12.75 | 3 | 38.25 |
| Equip 6 | 1 | 10.1 | 3 | 30.30 |
| Total |  |  |  | 92.55 |

### 104 AJUDES DEL RAM DE PALETA
Import: 337.26

**EY021112** Ut Formació d'encast per a petits elements a paret de maó massís
6 Ut × 10.35 = 62.10
Formació d'encast per a petits elements a paret de maó massís, amb mitjans manuals, i collat amb guix B1 i acabat lliscat amb guix C6

| Codi | Ut | Descripció | Rendiment | Preu | Import |
|---|---|---|---|---|---|
| A0122000 | h | Oficial 1a paleta | 0.25 | 23.38 | 5.85 |
| A0140000 | h | Manobre | 0.22 | 19.52 | 4.29 |
| B0111000 | m3 | Aigua | 0.001 | 1.67 | 0.00 |
| B0521100 | kg | Guix de designació B1/20/2, segons la norma UNE-EN 13279-1 (material; 04/07/2016) | 0.505 | 0.11 | 0.06 |
| B0521200 | kg | Guix de designació C6/20/2, segons la norma UNE-EN 13279-1 (material; 04/07/2016) | 0.005 | 0.11 | 0.00 |
| A%AUX001 | % | Despeses auxiliars sobre la mà d'obra | 1.5 % | 10.14 | 0.15 |
|  |  | Total |  |  | 10.35 |

**EY031R00** m2 Modificació i reparació de fusteries de tancament existents
6 m2 × 45.86 = 275.16
Ajuds de paleteria per la modificació i reparació de la fusteria existent, afectada per la instal·lació de conductes de ventilació i climatització, reparat i aïllament de façanes i envans exteriors

| Codi | Ut | Descripció | Rendiment | Preu | Import |
|---|---|---|---|---|---|
| A012E000 | h | Oficial 1a vidrier (mà d'obra; 04/07/2016) | 0.78 | 21.87 | 17.06 |
| A0140000 | h | Manobre | 0.15 | 19.52 | 2.93 |
| BC133700 | m2 | Vidre imprès armat incolor de gruix 6 a 7 mm (material; 04/07/2016) | 1 | 25.24 | 25.24 |
| B7J50010 | dm3 | Massilla per a segellats, d'aplicació amb pistola, de base silicona neutra monocomponent (material; 04/07/2016) | 0.011 | 14.35 | 0.16 |
| B7JZ1010 | dm3 | Imprimació prèvia per a segellats de massilla de silicona neutra (material; 04/07/2016) | 0.007 | 24.11 | 0.17 |
| A%AUX001 | % | Despeses auxiliars sobre la mà d'obra | 1.5 % | 19.99 | 0.30 |
|  |  | Total |  |  | 45.86 |

### 105 CALAIX CONDUCTES RETORN CLIMATITZACIÓ
Import: 3533.88

**E83EA572** m² Formació de calix amb plaques de guix
73.5 m² × 43.68 = 3210.48
Formació de calaix d'amb plaques de guix laminat format per estructura d'autoportant arriostrada normal amb perfileria de planxa d'acer galvanitzat de 48 mm d'amplària i 1 placa tipus estàndard (A) de 18 mm de gruix, fixades mecànicament

| Codi | Ut | Descripció | Rendiment | Preu | Import |
|---|---|---|---|---|---|
| A0127000 | h | Oficial 1a col·locador (mà d'obra; 29/05/2017) | 0.533 | 23.38 | 12.46 |
| A0137000 | h | Ajudant col·locador (mà d'obra; 29/05/2017) | 0.15 | 20.76 | 3.11 |
| B0A44000 | cu | Visos per a plaques de guix laminat (material; 03/11/2016) | 0.84 | 7.44 | 6.25 |
| B0A4A400 | cu | Visos galvanitzat (material; 03/11/2016) | 0.12 | 1.71 | 0.21 |
| B0A61600 | Ut | Tac de niló de 6 a 8 mm de diàmetre, amb vis (material; 03/11/2016) | 6 | 0.12 | 0.72 |
| B0CC1510 | m2 | Placa de guix laminat estàndard (A) i gruix 18 mm, segons la norma UNE-EN 52 (material; 03/11/2016) | 1.2 | 4.94 | 5.93 |
| B44ZB052 | kg | Acer S235JRC segons UNE-EN 10025-2, format per peça simple, en perfils conformats en fred sèrie L, U, C, Z i omega, tallat a mida i galvanitzat (material; 03/11/2016) | 0.525 | 0.94 | 0.49 |
| B6B11211 | m | Muntant de planxa d'acer galvanitzat, en paraments verticals amb perfils 48 mm d'amplària (material; 03/11/2016) | 14.42 | 0.83 | 11.97 |
| B6B12211 | m | Canal de planxa d'acer galvanitzat, en paraments horitzontals amb perfils 48 mm d'amplària (material; 03/11/2016) | 1.03 | 0.81 | 0.83 |
| B7J500ZZ | kg | Massilla per a junt de plaques de cartró-guix (material; 03/11/2016) | 1.6 | 0.86 | 1.38 |
| B7JZ00E1 | m | Cinta de paper resistent per a junts de plaques de guix laminat (material; 03/11/2016) | 1.6 | 0.06 | 0.10 |
| A%AUX001 | % | Despeses auxiliars sobre la mà d'obra | 1.5 % | 15.57 | 0.23 |
|  |  | Total |  |  | 43.68 |

| Amidament | Uts. | Llarg | Alt | Parcial |
|---|---|---|---|---|
| Calaix equip 1 | 1 | 3 | 3.5 | 10.50 |
| Calaix equip 2 | 1 | 3 | 3.5 | 10.50 |
| Calaix equip 3 | 1 | 6.6 | 3.5 | 23.10 |
| Calaix equip 4 | 1 | 2.6 | 3.5 | 9.10 |
| Calaix equip 5 | 1 | 3 | 3.5 | 10.50 |
| Calaix equip 6 | 1 | 2.8 | 3.5 | 9.80 |
| Total |  |  |  | 73.5 |

**E898J2A0** m² Pintat de parament vertical de guix
73.5 m² × 4.4 = 323.40
Pintat de parament vertical de guix, amb pintura plàstica amb acabat llis, amb una capa segelladora i dues d'acabat

| Codi | Ut | Descripció | Rendiment | Preu | Import |
|---|---|---|---|---|---|
| A012D000 | h | Oficial 1a pintor (mà d'obra; 23/09/2016) | 0.1 | 22.51 | 2.25 |
| A013D000 | h | Ajudant pintor (mà d'obra; 23/09/2016) | 0.01 | 19.99 | 0.20 |
| B89ZPD00 | kg | Pintura plàstica per a interiors (material; 23/09/2016) | 0.398 | 3.16 | 1.26 |
| B8ZA1000 | kg | Segelladora (material; 23/09/2016) | 0.153 | 4.25 | 0.65 |
| A%AUX001 | % | Despeses auxiliars sobre la mà d'obra | 1.5 % | 2.45 | 0.04 |
|  |  | Total |  |  | 4.4 |

| Amidament | Uts. | Llarg | Alt | Parcial |
|---|---|---|---|---|
| Calaix equip 1 | 1 | 3 | 3.5 | 10.50 |
| Calaix equip 2 | 1 | 3 | 3.5 | 10.50 |
| Calaix equip 3 | 1 | 6.6 | 3.5 | 23.10 |
| Calaix equip 4 | 1 | 2.6 | 3.5 | 9.10 |
| Calaix equip 5 | 1 | 3 | 3.5 | 10.50 |
| Calaix equip 6 | 1 | 2.8 | 3.5 | 9.80 |
| Total |  |  |  | 73.5 |

## 11 GESTIÓ DE RESIDUS
Import: 500

**E243112R** PA Gestió dels residus generats
1 PA × 500 = 500.00
Partida alçada per la gestió dels residus generats durant el trancurs de l'obra. Inclou la recollida i transport dels equips de climatització desmuntats

## 12 SEGURETAT I SALUT
Import: 1800

**H1512R07** PA Elaboració i tramitació del Pla de Seguretat i Salut
1 PA × 1800 = 1800.00
Partida alçada de cobrament integre per l'elaboració i tramitació del Pla de Seguretat i Salut de l'Obra i la realització de tots els treballs i subministrament de tots els materials necessaris per la seva execució

**A01**
Preu: 6.81
Aïllament tèrmic de conductes amb feltre de llana mineral de vidre per a aïllaments (MW), segons UNE-EN 13162, de gruix 30 mm, amb una conductivitat tèrmica <= 0,036 W/mK, resistència tèrmica >= 0,83333 m2.K/W, amb paper kraft-alumini, muntat exteriorment

| Codi | Ut | Descripció | Rendiment | Preu | Import |
|---|---|---|---|---|---|
| A012G000 | h | Oficial 1a calefactor | 0.12 | 24.16 | 2.90 |
| A013G000 | h | Ajudant calefactor | 0.12 | 20.73 | 2.49 |
| B7C42T40 | m2 | Feltre de llana mineral de vidre per a aïllaments | 1.02 | 1.31 | 1.34 |
| A%AUX001 | % | Despeses auxiliars sobre la mà d'obra | 1.5 % | 5.39 | 0.08 |
|  |  | Total |  |  | 6.81 |

## Recursos

**BE42QN42** m Conducte helicoïdal circular de planxa d'acer galvanitzat 800 mm
Conducte helicoïdal circular de planxa d'acer galvanitzat de 800 mm de diàmetre (s/UNE-EN 1506), de gruix 1 mm, unió amb brida extensible cargolada

**BE42QM42** m Conducte helicoïdal circular de planxa d'acer galvanitzat 750 mm
Conducte helicoïdal circular de planxa d'acer galvanitzat de 750 mm de diàmetre (s/UNE-EN 1506), de gruix 1 mm, unió amb brida extensible cargolada

**BE42QL42** m Conducte helicoïdal circular de planxa d'acer galvanitzat 700 mm
Conducte helicoïdal circular de planxa d'acer galvanitzat de 700 mm de diàmetre (s/UNE-EN 1506), de gruix 1 mm, unió amb brida extensible cargolada

**BE42QK42** m Conducte helicoïdal circular de planxa d'acer galvanitzat 650 mm
Conducte helicoïdal circular de planxa d'acer galvanitzat de 650 mm de diàmetre (s/UNE-EN 1506), de gruix 1 mm, unió amb brida extensible cargolada

**BE42QJ42** m Conducte helicoïdal circular de planxa d'acer galvanitzat 600 mm
Conducte helicoïdal circular de planxa d'acer galvanitzat de 600 mm de diàmetre (s/UNE-EN 1506), de gruix 1 mm, unió amb brida extensible cargolada

**BE42QH42** m Conducte helicoïdal circular de planxa d'acer galvanitzat 550 mm
Conducte helicoïdal circular de planxa d'acer galvanitzat de 550 mm de diàmetre (s/UNE-EN 1506), de gruix 1 mm, unió amb brida extensible cargolada

**BE42QG42** m Conducte helicoïdal circular de planxa d'acer galvanitzat 500 mm
Conducte helicoïdal circular de planxa d'acer galvanitzat de 500 mm de diàmetre (s/UNE-EN 1506), de gruix 1 mm, unió amb brida extensible cargolada

**BE42QF42** m Conducte helicoïdal circular de planxa d'acer galvanitzat 450 mm
Conducte helicoïdal circular de planxa d'acer galvanitzat de 450 mm de diàmetre (s/UNE-EN 1506), de gruix 1 mm, unió amb brida extensible cargolada

**BE42QB42** m Conducte helicoïdal circular de planxa d'acer galvanitzat 400 mm
Conducte helicoïdal circular de planxa d'acer galvanitzat de 400 mm de diàmetre (s/UNE-EN 1506), de gruix 1 mm, unió amb brida extensible cargolada

**BE42QE42** m Conducte helicoïdal circular de planxa d'acer galvanitzat 350 mm
Conducte helicoïdal circular de planxa d'acer galvanitzat de 350 mm de diàmetre (s/UNE-EN 1506), de gruix 1 mm, unió amb brida extensible cargolada

**BEKQ42T1** Ut Regulador de cabal circular d'acer galvanitzat diàmetre 350 mm
Regulador de cabal circular d'acer galvanitzat de 350 mm de diàmetre, autoregulable mecànicament

**BG32B120** m Cable conductor de coure
Cable amb conductor de coure 450/750 V de tensió assignada, amb designació H07Z-K (AS), unipolar, de secció 1 x 1,5 mm2, amb aïllament poliolefines, amb baixa emissió fums

**BG312690** m Cable amb conductor de coure de 0,6/1 kV de 5x35 mm2
Cable amb conductor de coure de 0,6/1 kV de tensió assignada, amb designació RZ1-K (AS), pentapolar, de secció 5 x 35 mm2, amb coberta del cable de poliolefines amb baixa emissió fums

**BG4242JL** Ut Interruptor diferencial de la classe AC, gamma terciari, de 80 A
Interruptor diferencial de la classe AC, marca SCHNEIDER o similar, gamma terciari, de 80 A d'intensitat nominal, tetrapolar (4P), de 0,03 A de sensibilitat, de desconnexió fix instantani, amb botó de test incorporat i indicador mecànic de defecte, construït segons les especificacions de la norma UNE-EN 61008-1, de 4 mòduls DIN de 18 mm d'amplària, per a muntar en perfil DIN

**B7C40N40** m2 Feltre llana mineral de vidre (MW) per a aïllaments, gruix 55 mm
Feltre de llana mineral de vidre (MW) per a aïllaments, segons UNE-EN 13162, de gruix 55 mm, amb una conductivitat tèrmica <= 0,042 W/mK, resistència tèrmica >= 1,31 m2.K/W, amb paper kraft-alumini

**BHB211301** Ut Campana industrial LED
Campana industrial d'alumini, marca GREEN ICE o similar, amb una làmpada LED de 120 W i 230 V de tensió d'alimentació amb una temperatura de color de 6500 K i 8.400 lumens, amb unes dimensions de 510 mm de diàmetre i 420 mm d'alçada, amb un grau de protecció IP 44, difusor a 120º, equip electrònic.

**BG2DD8F0** m Safata metàl·lica xapa perforada d'acer galvanitzat
Safata metàl·lica de xapa perforada d'acer galvanitzat en calent, marca INTERFLEX o similar, d'alçària 60 mm i amplària 200 mm

**BG2ZAAF0** m Coberta per a safata metàl·lica xapa d'acer galvanitzat
Coberta per a safata metàl·lica de xapa, d'acer galvanitzat en calent, de 200 mm d'amplària

**BG2Z005A** m Perfil separador per a safata metàl·lica d'acer galvanitzat
Perfil separador per a safata metàl·lica, d'acer galvanitzat en calent, de 60 mm d'alçària

**BGY2ABF2** Ut Part proporcional d'elements de suport per safates metàl·liques
Part proporcional d'elements de suport per a safates metàl·liques d'acer galvanitzat en calent de 200 mm d'amplària, per a instal·lació suspesa de paraments horitzontals

**BG2DD8H0** m Safata metàl·lica de xapa perforada 300x60 mm
Safata metàl·lica de xapa perforada d'acer galvanitzat en calent, marca INTERFLEX o similar, d'alçària 60 mm i amplària 300 mm

**BG2ZAAH0** m Coberta per a safata metàl·lica de xapa, de 300 mm
Coberta per a safata metàl·lica de xapa, d'acer galvanitzat en calent, de 300 mm d'amplària

**BG312320** m Cable amb conductor de coure de 0,6/1 kV 3x1,5 mm2
Cable amb conductor de coure de 0,6/1 kV de tensió assignada, amb designació RZ1-K (AS), tripolar, de secció 3 x 1,5 mm2, amb coberta del cable de poliolefines amb baixa emissió fums

**BG312330** m Cable amb conductor de coure de 0,6/1 kV 3x2,5 mm2
Cable amb conductor de coure de 0,6/1 kV de tensió assignada, amb designació RZ1-K (AS), tripolar, de secció 3 x 2,5 mm2, amb coberta del cable de poliolefines amb baixa emissió fums

**BG312650** m Cable amb conductor de coure de 0,6/1 kV 5x6 mm2
Cable amb conductor de coure de 0,6/1 kV de tensió assignada, amb designació RZ1-K (AS), pentapolar, de secció 5 x 6 mm2, amb coberta del cable de poliolefines amb baixa emissió fums

**BG146G01** Ut Caixa per a quadre de distribució amb porta
Caixa per a quadre de distribució, de plàstic i metàl·lica amb porta, per a tres fileres de catorze mòduls i per col·locar superficialment

**BG42429D** Ut Interruptor diferencial de la classe AC, gamma terciari, de 40 A
Interruptor diferencial de la classe AC, marca SCHNEIDER Electric o similar, gamma terciari, de 40 A d'intensitat nominal, bipolar (2P), de sensibilitat 0,03 A, de desconnexió fix instantani, amb botó de test incorporat i indicador mecànic de defecte, construït segons les especificacions de la norma UNE-EN 61008-1, de 2 mòduls DIN de 18 mm d'amplària, muntat en perfil DIN

**BG415DJC** Ut Interruptor automàtic magnetotèrmic de 20 A tetrapolar
Interruptor automàtic magnetotèrmic de 20 A d'intensitat nominal, marca SCHNEIDER Electric o similar, tipus PIA corba C, tetrapolar (4P), de 6000 A de poder de tall segons UNE-EN 60898 i de 10 kA de poder de tall segons UNE-EN 60947-2, de 4 mòduls DIN de 18 mm d'amplària, per a muntar en perfil DIN

**BF22L900** m Tub d'acer galvanitzat 2" amb soldadura, fabricat amb acer S195T
Tub d'acer galvanitzat amb soldadura, fabricat amb acer S195 T, de 2" de mida de rosca (diàmetre exterior especificat=60,3 mm i DN= 50 mm), tipus L2 segons UNE-EN 10255

**BF22M700** m Tub acer galvanitzat 1"1/4 amb soldadura, fabricat d'acer S195T
Tub d'acer galvanitzat amb soldadura, fabricat amb acer S195 T, d'1"1/4 de mida de rosca (diàmetre exterior especificat=42,4 mm i DN= 32 mm), sèrie M segons UNE-EN 10255

**BFY21710** Part proporcional elements de muntatge per tubs d'acer 1"1/4
Part proporcional d'elements de muntatge per a tubs d'acer galvanitzat de diàmetre 1"1/4, roscat

**BM131222** Ut Sirena electrònica per a instal·lació exterior
Sirena electrònica per a instal·lació convencional i analògica, nivell de potència acústica 100 dB, amb senyal lluminós i so multitò, grau de protecció IP-66, fabricada segons la norma UNE-EN 54-3, per a col·locació exterior

**BM131221** Ut Sirena electrònica per a instal·lació interior
Sirena electrònica per a instal·lació convencional i analògica, nivell de potència acústica 100 dB, amb senyal lluminós i so multitò, grau de protecció IP-54, fabricada segons la norma UNE-EN 54-3, per a col·locació interior

**BG8Z1120** m Cable de comunicacions per a bus de dades, 2x0,8 mm2 trenat i ap
Cable trenat i apantallat de 2x1 mm2 per a sistemes de detecció d'incendis format per dos conductors de coure pulit clase 5 amb aïllament de Poliolefina LSHO i coberta exterior de poliolefina LSHO, de baixa emissió de fums i opacitat reduïda segons UNE 50268-2 i UNE 50267-2-1, no propagador de la flama segons UNE-50265-2-1 i UNE-50265-2-2 i no propagador de l'incendi segons UNE 50266-2, cablejat per capes concèntriques amb pantalla de de cinta d'alumini/poliester + drenatge Cu Sn color coverta vermell. color conductors vermell i negre.

**B07101T1** T Morter per a ram de paleteria
Morter per a ram de paleta, classe M 10 (10 N/mm2), en sacs, de designació (T) segons norma UNE-EN 998-2 , amb additiu retenidor d'aigua

**B0E816M1** Ut Bloc formigó
Bloc de formigó cel·lular curat en autoclau HCA, encadellat, categoria I, segons UNE-EN 771-4, de 625x250x200 mm i densitat 500 kg/m3, per a revestir

**B7C4B360C70M** m2 Plafó multicapa per a aïllament acústic
Plafó multicapa d'espessor 80 mm, per a aïllament acústic format per chapa interior multiperforada prelacada de 5 mm de gruix, chapa exterior llisa prelacada de 1 mm. de gruix i aïllament de llana de roca interior de densitat 70 kg/m3 de dimensions 450x3000x80.
